# Tubagem

- Propriedade do ficheiro: CYPE Ingenieros S.A.
- Formato: FIEBDC-3/2016
- Programa: Generador de precios de la construcción. CYPE Ingenieros, S.A.
- Data: 23/05/2024
- Moeda: EUR
- Custos indirectos: 3 %
- IVA: 23 %

## I Instalações

### IF Abastecimento de água

#### IFW Elementos

**IFW006** m Tubagem.
Tubagem colocada superficialmente e fixada ao paramento formada por tubo multicamada de polipropileno copolímero random/polipropileno copolímero random com fibra de vidro/polipropileno copolímero random (PP-R/PP-R com fibra de vidro/PP-R), de 40 mm de diâmetro exterior, PN=10 atm e 3,7 mm de espessura. Inclusive material auxiliar para montagem e fixação, acessórios e peças especiais.
Inclui: Marcação. Colocação e fixação do tubo e acessórios. Realização de ensaios.
Critério de medição de projecto: Comprimento medido segundo documentação gráfica de Projecto.
Critério de medição de obra: Medir-se-á o comprimento realmente executado segundo especificações de Projecto.

| Código | Un | Descrição | Rendimento | Preço | Importância |
|---|---|---|---|---|---|
| mt37toa420d | Ud | Material auxiliar para montagem e fixação das tubagens multicamada de polipropileno copolímero random/polipropileno copolímero random com fibra de vidro/polipropileno copolímero random (PP-R/PP-R com fibra de vidro/PP-R), de 40 mm de diâmetro exterior. (material) | 1 | 0.45 | 0.450 |
| mt37toa120dc | m | Tubo multicamada de polipropileno copolímero random/polipropileno copolímero random com fibra de vidro/polipropileno copolímero random (PP-R/PP-R com fibra de vidro/PP-R), de 40 mm de diâmetro exterior, PN=10 atm e 3,7 mm de espessura, segundo NP EN ISO 15874-2, com o preço incrementado em 10% relativamente a acessórios e peças especiais. (material) | 1 | 7.85 | 7.850 |
| mo008 | h | Oficial de 1ª canalizador. (mão de obra) | 0.07 | 23.31 | 1.632 |
| mo107 | h | Ajudante de canalizador. (mão de obra) | 0.07 | 22.09 | 1.546 |
| % | % | Custos directos complementares | 2 % | 11.478 | 0.230 |
|  |  | Custos directos |  |  | 11.708 |

Resíduos:
- colocação: mt37toa120dc; factor de resíduo 0.0273103

## Recursos

**mt37toa120dc** m Tubo multicamada de polipropileno copolímero random/polipropileno copolímero random com fibra de vidro/polipropileno
Dados técnicos: Custo energético 40.425 MJ; Emissão de CO2 1.266 kg; Código LER 17 02 03; Massa do elemento 0.435 kg; Volume 0.000725 m3
