# Tubagem

- Propriedade do ficheiro: CYPE Ingenieros S.A.
- Formato: FIEBDC-3/2016
- Programa: Generador de precios de la construcción. CYPE Ingenieros, S.A.
- Data: 23/05/2024
- Moeda: EUR
- Custos indirectos: 3 %
- IVA: 23 %

## I Instalações

### IF Abastecimento de água

#### IFW Elementos

**IFW006** m Tubagem.
Tubagem colocada superficialmente e fixada ao paramento formada por tubo multicamada de polipropileno copolímero random resistente à temperatura/polipropileno copolímero random resistente à temperatura/polipropileno copolímero random (PP-RCT/PP-RCT/PP-R), série 3,2, de 63 mm de diâmetro exterior e 8,7 mm de espessura. Inclusive material auxiliar para montagem e fixação, acessórios e peças especiais.
Inclui: Marcação. Colocação e fixação do tubo e acessórios. Realização de ensaios.
Critério de medição de projecto: Comprimento medido segundo documentação gráfica de Projecto.
Critério de medição de obra: Medir-se-á o comprimento realmente executado segundo especificações de Projecto.

| Código | Un | Descrição | Rendimento | Preço | Importância |
|---|---|---|---|---|---|
| mt37toa403g | Ud | Material auxiliar para montagem e fixação das tubagens multicamada de polipropileno copolímero random resistente à temperatura/polipropileno copolímero random resistente à temperatura/polipropileno copolímero random (PP-RCT/PP-RCT/PP-R), série 3,2, de 63 mm de diâmetro exterior. (material) | 1 | 0.75 | 0.750 |
| mt37toa113gc | m | Tubo multicamada de polipropileno copolímero random resistente à temperatura/polipropileno copolímero random resistente à temperatura/polipropileno copolímero random (PP-RCT/PP-RCT/PP-R), série 3,2, de 63 mm de diâmetro exterior e 8,7 mm de espessura, segundo NP EN ISO 15874-2, com o preço incrementado em 10% relativamente a acessórios e peças especiais. (material) | 1 | 19.97 | 19.970 |
| mo008 | h | Oficial de 1ª canalizador. (mão de obra) | 0.09 | 23.31 | 2.098 |
| mo107 | h | Ajudante de canalizador. (mão de obra) | 0.09 | 22.09 | 1.988 |
| % | % | Custos directos complementares | 2 % | 24.806 | 0.496 |
|  |  | Custos directos |  |  | 25.302 |

Resíduos:
- colocação: mt37toa113gc; factor de resíduo 0.0254763

## Recursos

**mt37toa113gc** m Tubo multicamada de polipropileno copolímero random resistente à temperatura/polipropileno copolímero random resistente
Dados técnicos: Custo energético 125.456 MJ; Emissão de CO2 3.929 kg; Código LER 17 02 03; Massa do elemento 1.35 kg; Volume 0.00225 m3
