# Tubagem

- Propriedade do ficheiro: CYPE Ingenieros S.A.
- Formato: FIEBDC-3/2016
- Programa: Generador de precios de la construcción. CYPE Ingenieros, S.A.
- Data: 23/05/2024
- Moeda: EUR
- Custos indirectos: 3 %
- IVA: 23 %

## I Instalações

### IF Abastecimento de água

#### IFW Elementos

**IFW006** m Tubagem.
Tubagem colocada superficialmente e fixada ao paramento formada por tubo de polietileno resistente à temperatura (PE-RT), série 5, com camada intermédia de reforço, de 90 mm de diâmetro exterior e 8,2 mm de espessura. Inclusive material auxiliar para montagem e fixação, acessórios e peças especiais.
Inclui: Marcação. Colocação e fixação do tubo e acessórios. Realização de ensaios.
Critério de medição de projecto: Comprimento medido segundo documentação gráfica de Projecto.
Critério de medição de obra: Medir-se-á o comprimento realmente executado segundo especificações de Projecto.

| Código | Un | Descrição | Rendimento | Preço | Importância |
|---|---|---|---|---|---|
| mt37tmc415ag | m | Material auxiliar para montagem e fixação das tubagens de polietileno resistente à temperatura (PE-RT), de 90 mm de diâmetro exterior. (material) | 1 | 1.81 | 1.810 |
| mt37tmc005agc | m | Tubo de polietileno resistente à temperatura (PE-RT), série 5, com camada intermédia de reforço, de 90 mm de diâmetro exterior e 8,2 mm de espessura, segundo NP EN ISO 22391-2, com o preço incrementado em 10% relativamente a acessórios e peças especiais. (material) | 1 | 39.75 | 39.750 |
| mo008 | h | Oficial de 1ª canalizador. (mão de obra) | 0.11 | 23.31 | 2.564 |
| mo107 | h | Ajudante de canalizador. (mão de obra) | 0.11 | 22.09 | 2.430 |
| % | % | Custos directos complementares | 2 % | 46.554 | 0.931 |
|  |  | Custos directos |  |  | 47.485 |

Resíduos:
- colocação: mt37tmc005agc; factor de resíduo 0.0224847

## Recursos

**mt37tmc005agc** m Tubo de polietileno resistente à temperatura (PE-RT)
Dados técnicos: Custo energético 189.885 MJ; Emissão de CO2 9.428 kg; Código LER 17 02 03; Massa do elemento 1.96 kg; Volume 0.003267 m3
