# Tubagem

- Propriedade do ficheiro: CYPE Ingenieros S.A.
- Formato: FIEBDC-3/2016
- Programa: Generador de precios de la construcción. CYPE Ingenieros, S.A.
- Data: 23/05/2024
- Moeda: EUR
- Custos indirectos: 3 %
- IVA: 23 %

## I Instalações

### IF Abastecimento de água

#### IFW Elementos

**IFW006** m Tubagem.
Tubagem colocada superficialmente e fixada ao paramento formada por tubo de aço inoxidável classe 1.4301 segundo EN 10088-1 (AISI 304), com soldadura longitudinal, de 28 mm de diâmetro exterior e 0,8 mm de espessura, série 1 segundo NP EN 10312. Inclusive material auxiliar para montagem e fixação, acessórios e peças especiais.
Inclui: Marcação. Colocação e fixação do tubo e acessórios. Realização de ensaios.
Critério de medição de projecto: Comprimento medido segundo documentação gráfica de Projecto.
Critério de medição de obra: Medir-se-á o comprimento realmente executado segundo especificações de Projecto.

| Código | Un | Descrição | Rendimento | Preço | Importância |
|---|---|---|---|---|---|
| mt08tai420f | Ud | Material auxiliar para montagem e fixação das tubagens de aço inoxidável com soldadura, de 28 mm de diâmetro exterior. (material) | 1 | 0.15 | 0.150 |
| mt08tai020fc | m | Tubo de aço inoxidável classe 1.4301 segundo EN 10088-1 (AISI 304), com soldadura longitudinal, de 28 mm de diâmetro exterior e 0,8 mm de espessura, série 1 segundo NP EN 10312, com o preço incrementado em 10% relativamente a acessórios e peças especiais. (material) | 1 | 3.29 | 3.290 |
| mo008 | h | Oficial de 1ª canalizador. (mão de obra) | 0.1 | 23.31 | 2.331 |
| mo107 | h | Ajudante de canalizador. (mão de obra) | 0.1 | 22.09 | 2.209 |
| % | % | Custos directos complementares | 2 % | 7.980 | 0.160 |
|  |  | Custos directos |  |  | 8.140 |

Resíduos:
- colocação: mt08tai020fc; factor de resíduo 0.0349995

## Recursos

**mt08tai020fc** m Tubo de aço inoxidável classe 1.4301 segundo EN 10088-1 (AISI 304)
Dados técnicos: Custo energético 27.339 MJ; Emissão de CO2 3.750 kg; Código LER 17 04 05; Massa do elemento 0.536636 kg; Volume 0.000256 m3
Resíduos:
- embalagem: re170201 Madeira. (componente de resíduo); rendimento 0.011 kg; Código LER 17 02 01; Massa do elemento 1 kg; Volume 0.000909 m3
- embalagem: re170203 Plástico. (componente de resíduo); rendimento 0.003 kg; Código LER 17 02 03; Massa do elemento 1 kg; Volume 0.001667 m3
