# Tubagem

- Propriedade do ficheiro: CYPE Ingenieros S.A.
- Formato: FIEBDC-3/2016
- Programa: Generador de precios de la construcción. CYPE Ingenieros, S.A.
- Data: 23/05/2024
- Moeda: EUR
- Custos indirectos: 3 %
- IVA: 23 %

## I Instalações

### IF Abastecimento de água

#### IFW Elementos

**IFW006** m Tubagem.
Tubagem colocada superficialmente e fixada ao paramento formada por tubo de aço inoxidável classe 1.4307 segundo EN 10088-1 (AISI 304L), com soldadura longitudinal, de 15 mm de diâmetro exterior e 0,6 mm de espessura, série 1 segundo NP EN 10312. Inclusive material auxiliar para montagem e fixação, acessórios e peças especiais.
Inclui: Marcação. Colocação e fixação do tubo e acessórios. Realização de ensaios.
Critério de medição de projecto: Comprimento medido segundo documentação gráfica de Projecto.
Critério de medição de obra: Medir-se-á o comprimento realmente executado segundo especificações de Projecto.

| Código | Un | Descrição | Rendimento | Preço | Importância |
|---|---|---|---|---|---|
| mt08tai421c | Ud | Material auxiliar para montagem e fixação das tubagens de aço inoxidável com soldadura, de 15 mm de diâmetro exterior. (material) | 1 | 0.07 | 0.070 |
| mt08tai021cc | m | Tubo de aço inoxidável classe 1.4307 segundo EN 10088-1 (AISI 304L), com soldadura longitudinal, de 15 mm de diâmetro exterior e 0,6 mm de espessura, série 1 segundo NP EN 10312, com o preço incrementado em 10% relativamente a acessórios e peças especiais. (material) | 1 | 1.53 | 1.530 |
| mo008 | h | Oficial de 1ª canalizador. (mão de obra) | 0.075 | 23.31 | 1.748 |
| mo107 | h | Ajudante de canalizador. (mão de obra) | 0.075 | 22.09 | 1.657 |
| % | % | Custos directos complementares | 2 % | 5.005 | 0.100 |
|  |  | Custos directos |  |  | 5.105 |

Resíduos:
- colocação: mt08tai021cc; factor de resíduo 0.0350016

## Recursos

**mt08tai021cc** m Tubo de aço inoxidável classe 1.4307 segundo EN 10088-1 (AISI 304L)
Dados técnicos: Custo energético 11.932 MJ; Emissão de CO2 1.486 kg; Código LER 17 04 05; Massa do elemento 0.213076 kg; Volume 0.000101 m3
Resíduos:
- embalagem: re170201 Madeira. (componente de resíduo); rendimento 0.011 kg; Código LER 17 02 01; Massa do elemento 1 kg; Volume 0.000909 m3
- embalagem: re170203 Plástico. (componente de resíduo); rendimento 0.003 kg; Código LER 17 02 03; Massa do elemento 1 kg; Volume 0.001667 m3
