# Tubagem

- Propriedade do ficheiro: CYPE Ingenieros S.A.
- Formato: FIEBDC-3/2016
- Programa: Generador de precios de la construcción. CYPE Ingenieros, S.A.
- Data: 23/05/2024
- Moeda: EUR
- Custos indirectos: 3 %
- IVA: 23 %

## I Instalações

### IF Abastecimento de água

#### IFW Elementos

**IFW006** m Tubagem.
Tubagem colocada superficialmente e fixada ao paramento formada por tubo de cobre rígido com parede de 1,5 mm de espessura e 51/54 mm de diâmetro. Inclusive material auxiliar para montagem e fixação, acessórios e peças especiais.
Inclui: Marcação. Colocação e fixação do tubo e acessórios. Realização de ensaios.
Critério de medição de projecto: Comprimento medido segundo documentação gráfica de Projecto.
Critério de medição de obra: Medir-se-á o comprimento realmente executado segundo especificações de Projecto.

| Código | Un | Descrição | Rendimento | Preço | Importância |
|---|---|---|---|---|---|
| mt37tca400h | Ud | Material auxiliar para montagem e fixação das tubagens de cobre rígido, de 51/54 mm de diâmetro. (material) | 1 | 1.19 | 1.190 |
| mt37tca010hc | m | Tubo de cobre rígido com parede de 1,5 mm de espessura e 51/54 mm de diâmetro, segundo NP EN 1057, com o preço incrementado em 10% relativamente a acessórios e peças especiais. (material) | 1 | 26.28 | 26.280 |
| mo008 | h | Oficial de 1ª canalizador. (mão de obra) | 0.2 | 23.31 | 4.662 |
| mo107 | h | Ajudante de canalizador. (mão de obra) | 0.2 | 22.09 | 4.418 |
| % | % | Custos directos complementares | 2 % | 36.550 | 0.731 |
|  |  | Custos directos |  |  | 37.281 |

Resíduos:
- colocação: mt37tca010hc; factor de resíduo 0.0256976

## Recursos

**mt37tca010hc** m Tubo de cobre rígido com parede de 1,5 mm de espessura e 51/54 mm de diâmetro
Dados técnicos: Custo energético 107.263 MJ; Emissão de CO2 2.066 kg; Código LER 17 04 01; Massa do elemento 2.91 kg; Volume 0.00194 m3
