# Tubagem

- Propriedade do ficheiro: CYPE Ingenieros S.A.
- Formato: FIEBDC-3/2016
- Programa: Generador de precios de la construcción. CYPE Ingenieros, S.A.
- Data: 08/06/2024
- Moeda: EUR
- Custos indirectos: 3 %
- IVA: 23 %

## I Instalações

### IF Abastecimento de água

#### IFW Elementos

**IFW006** m Tubagem.
Tubagem colocada superficialmente e fixada ao paramento formada por tubo de polibutileno (PB), para união com anel de retenção, série 4, de 16 mm de diâmetro exterior e 1,8 mm de espessura. Inclusive material auxiliar para montagem e fixação, acessórios e peças especiais.
Inclui: Marcação. Colocação e fixação do tubo e acessórios. Realização de ensaios.
Critério de medição de projecto: Comprimento medido segundo documentação gráfica de Projecto.
Critério de medição de obra: Medir-se-á o comprimento realmente executado segundo especificações de Projecto.

| Código | Un | Descrição | Rendimento | Preço | Importância |
|---|---|---|---|---|---|
| mt37tpt400b | Ud | Material auxiliar para montagem e fixação das tubagens de polibutileno (PB), de 16 mm de diâmetro exterior. (material) | 1 | 0.12 | 0.120 |
| mt37tpt010bc | m | Tubo de polibutileno (PB), para união com anel de retenção, série 4, de 16 mm de diâmetro exterior e 1,8 mm de espessura, segundo EN ISO 15876-2, com o preço incrementado em 10% relativamente a acessórios e peças especiais. (material) | 1 | 2.56 | 2.560 |
| mo008 | h | Oficial de 1ª canalizador. (mão de obra) | 0.02 | 23.31 | 0.466 |
| mo107 | h | Ajudante de canalizador. (mão de obra) | 0.02 | 22.09 | 0.442 |
| % | % | Custos directos complementares | 2 % | 3.588 | 0.072 |
|  |  | Custos directos |  |  | 3.660 |

Resíduos:
- colocação: mt37tpt010bc; factor de resíduo 0.0275

## Recursos

**mt37tpt010bc** m Tubo de polibutileno (PB)
Dados técnicos: Custo energético 6.782 MJ; Emissão de CO2 0.337 kg; Código LER 17 02 03; Massa do elemento 0.07 kg; Volume 0.000117 m3
