# Tubagem

- Propriedade do ficheiro: CYPE Ingenieros S.A.
- Formato: FIEBDC-3/2016
- Programa: Generador de precios de la construcción. CYPE Ingenieros, S.A.
- Data: 23/05/2024
- Moeda: EUR
- Custos indirectos: 3 %
- IVA: 23 %

## I Instalações

### IF Abastecimento de água

#### IFW Elementos

**IFW006** m Tubagem.
Tubagem colocada superficialmente e fixada ao paramento formada por tubo de polipropileno copolímero random resistente à temperatura (PP-RCT), de cor verde, SDR7,4, série 3,2, de 40 mm de diâmetro exterior e 5,5 mm de espessura. Inclusive material auxiliar para montagem e fixação, acessórios e peças especiais.
Inclui: Marcação. Colocação e fixação do tubo e acessórios. Realização de ensaios.
Critério de medição de projecto: Comprimento medido segundo documentação gráfica de Projecto.
Critério de medição de obra: Medir-se-á o comprimento realmente executado segundo especificações de Projecto.

| Código | Un | Descrição | Rendimento | Preço | Importância |
|---|---|---|---|---|---|
| mt37tpj404d | Ud | Material auxiliar para montagem e fixação das tubagens de polipropileno copolímero random resistente à temperatura (PP-RCT), SDR7,4, série 3,2, de 40 mm de diâmetro exterior. (material) | 1 | 0.58 | 0.580 |
| mt37tpj014dc | m | Tubo de polipropileno copolímero random resistente à temperatura (PP-RCT), de cor verde, SDR7,4, série 3,2, de 40 mm de diâmetro exterior e 5,5 mm de espessura, segundo NP EN ISO 15874-2, com o preço incrementado em 10% relativamente a acessórios e peças especiais. (material) | 1 | 12.65 | 12.650 |
| mo008 | h | Oficial de 1ª canalizador. (mão de obra) | 0.07 | 23.31 | 1.632 |
| mo107 | h | Ajudante de canalizador. (mão de obra) | 0.07 | 22.09 | 1.546 |
| % | % | Custos directos complementares | 2 % | 16.408 | 0.328 |
|  |  | Custos directos |  |  | 16.736 |

Resíduos:
- colocação: mt37tpj014dc; factor de resíduo 0.0265844

## Recursos

**mt37tpj014dc** m Tubo de polipropileno copolímero random resistente à temperatura (PP-RCT)
Dados técnicos: Custo energético 62.003 MJ; Emissão de CO2 3.078 kg; Código LER 17 02 03; Massa do elemento 0.64 kg; Volume 0.001067 m3
