# Tubagem

- Propriedade do ficheiro: CYPE Ingenieros S.A.
- Formato: FIEBDC-3/2016
- Programa: Generador de precios de la construcción. CYPE Ingenieros, S.A.
- Data: 23/05/2024
- Moeda: EUR
- Custos indirectos: 3 %
- IVA: 23 %

## I Instalações

### IF Abastecimento de água

#### IFW Elementos

**IFW006** m Tubagem.
Tubagem encastrada na parede formada por tubo multicamada de polietileno resistente à temperatura/alumínio/polietileno resistente à temperatura (PE-RT/Al/PE-RT), com a camada de alumínio sem soldadura, de 16 mm de diâmetro exterior e 2,0 mm de espessura, cor branca, fornecido em rolos. Inclusive material auxiliar para montagem e fixação, acessórios e peças especiais.
Critérios considerados na determinação do preço da unidade de obra: O preço não inclui os trabalhos auxiliares de pedreiro para instalações.
Inclui: Marcação. Colocação e fixação do tubo e acessórios. Realização de ensaios.
Critério de medição de projecto: Comprimento medido segundo documentação gráfica de Projecto.
Critério de medição de obra: Medir-se-á o comprimento realmente executado segundo especificações de Projecto.

| Código | Un | Descrição | Rendimento | Preço | Importância |
|---|---|---|---|---|---|
| mt37tpu425a | Ud | Material auxiliar para montagem e fixação das tubagens multicamada de polietileno resistente à temperatura/alumínio/polietileno resistente à temperatura (PE-RT/Al/PE-RT), de 16 mm de diâmetro exterior. (material) | 0.4 | 0.16 | 0.064 |
| mt37tpu025ic | m | Tubo multicamada de polietileno resistente à temperatura/alumínio/polietileno resistente à temperatura (PE-RT/Al/PE-RT), com a camada de alumínio sem soldadura, de 16 mm de diâmetro exterior e 2,0 mm de espessura, cor branca, fornecido em rolos, segundo EN ISO 21003-2, com o preço incrementado em 10% relativamente a acessórios e peças especiais. (material) | 1 | 3.71 | 3.710 |
| mo008 | h | Oficial de 1ª canalizador. (mão de obra) | 0.03 | 23.31 | 0.699 |
| mo107 | h | Ajudante de canalizador. (mão de obra) | 0.03 | 22.09 | 0.663 |
| % | % | Custos directos complementares | 2 % | 5.136 | 0.103 |
|  |  | Custos directos |  |  | 5.239 |

Resíduos:
- colocação: mt37tpu025ic; factor de resíduo 0.0275045

## Recursos

**mt37tpu025ic** m Tubo multicamada de polietileno resistente à temperatura/alumínio/polietileno resistente à temperatura
Dados técnicos: Custo energético 14.320 MJ; Emissão de CO2 0.660 kg; Código LER 17 02 03; Massa do elemento 0.111 kg; Volume 0.000185 m3
