# Tubagem

- Propriedade do ficheiro: CYPE Ingenieros S.A.
- Formato: FIEBDC-3/2016
- Programa: Generador de precios de la construcción. CYPE Ingenieros, S.A.
- Data: 23/05/2024
- Moeda: EUR
- Custos indirectos: 3 %
- IVA: 23 %

## I Instalações

### IF Abastecimento de água

#### IFW Elementos

**IFW006** m Tubagem.
Tubagem encastrada na parede formada por tubo de polibutileno (PB), para união com anel de retenção, série 5, de 28 mm de diâmetro exterior e 2,5 mm de espessura. Inclusive material auxiliar para montagem e fixação, acessórios e peças especiais.
Critérios considerados na determinação do preço da unidade de obra: O preço não inclui os trabalhos auxiliares de pedreiro para instalações.
Inclui: Marcação. Colocação e fixação do tubo e acessórios. Realização de ensaios.
Critério de medição de projecto: Comprimento medido segundo documentação gráfica de Projecto.
Critério de medição de obra: Medir-se-á o comprimento realmente executado segundo especificações de Projecto.

| Código | Un | Descrição | Rendimento | Preço | Importância |
|---|---|---|---|---|---|
| mt37tpt400f | Ud | Material auxiliar para montagem e fixação das tubagens de polibutileno (PB), de 28 mm de diâmetro exterior. (material) | 0.4 | 0.28 | 0.112 |
| mt37tpt010fc | m | Tubo de polibutileno (PB), para união com anel de retenção, série 5, de 28 mm de diâmetro exterior e 2,5 mm de espessura, segundo EN ISO 15876-2, com o preço incrementado em 10% relativamente a acessórios e peças especiais. (material) | 1 | 6.06 | 6.060 |
| mo008 | h | Oficial de 1ª canalizador. (mão de obra) | 0.02 | 23.31 | 0.466 |
| mo107 | h | Ajudante de canalizador. (mão de obra) | 0.02 | 22.09 | 0.442 |
| % | % | Custos directos complementares | 2 % | 7.080 | 0.142 |
|  |  | Custos directos |  |  | 7.222 |

Resíduos:
- colocação: mt37tpt010fc; factor de resíduo 0.0275

## Recursos

**mt37tpt010fc** m Tubo de polibutileno (PB)
Dados técnicos: Custo energético 18.407 MJ; Emissão de CO2 0.914 kg; Código LER 17 02 03; Massa do elemento 0.19 kg; Volume 0.000317 m3
