# Tubagem

- Propriedade do ficheiro: CYPE Ingenieros S.A.
- Formato: FIEBDC-3/2016
- Programa: Generador de precios de la construcción. CYPE Ingenieros, S.A.
- Data: 23/05/2024
- Moeda: EUR
- Custos indirectos: 3 %
- IVA: 23 %

## I Instalações

### IF Abastecimento de água

#### IFW Elementos

**IFW006** m Tubagem.
Tubagem enterrada formada por tubo de policloreto de vinilo clorado (PVC-C), de 75 mm de diâmetro exterior, PN=16 bar e 5,5 mm de espessura. Inclusive acessórios e peças especiais.
Critérios considerados na determinação do preço da unidade de obra: O preço não inclui a escavação nem o enchimento.
Inclui: Marcação. Colocação do tubo et des accessoires. Realização de ensaios.
Critério de medição de projecto: Comprimento medido segundo documentação gráfica de Projecto.
Critério de medição de obra: Medir-se-á o comprimento realmente executado segundo especificações de Projecto.

| Código | Un | Descrição | Rendimento | Preço | Importância |
|---|---|---|---|---|---|
| mt37tvg010fg | m | Tubo de policloreto de vinilo clorado (PVC-C), de 75 mm de diâmetro exterior, PN=16 bar e 5,5 mm de espessura, segundo EN ISO 15877-2, com o preço incrementado em 30% relativamente a acessórios e peças especiais. (material) | 1 | 84.37 | 84.370 |
| mo008 | h | Oficial de 1ª canalizador. (mão de obra) | 0.1 | 23.31 | 2.331 |
| mo107 | h | Ajudante de canalizador. (mão de obra) | 0.1 | 22.09 | 2.209 |
| % | % | Custos directos complementares | 2 % | 88.910 | 1.778 |
|  |  | Custos directos |  |  | 90.688 |

Resíduos:
- colocação: mt37tvg010fg; factor de resíduo 0.0165

## Recursos

**mt37tvg010fg** m Tubo de policloreto de vinilo clorado (PVC-C)
Dados técnicos: Custo energético 161.790 MJ; Emissão de CO2 8.033 kg; Código LER 17 02 03; Massa do elemento 1.67 kg; Volume 0.002783 m3
