# Válvula de corte

- Propriedade do ficheiro: CYPE Ingenieros S.A.
- Formato: FIEBDC-3/2016
- Programa: Generador de precios de la construcción. CYPE Ingenieros, S.A.
- Data: 23/05/2024
- Moeda: EUR
- Custos indirectos: 3 %
- IVA: 23 %

## I Instalações

### IF Abastecimento de água

#### IFW Elementos

**IFW010** Ud Válvula de corte.
Válvula de esfera de policloreto de vinilo não plastificado (PVC-U), de 20 mm de diâmetro, para união colada.
Inclui: Marcação. Colocação, ligação e verificação do seu correcto funcionamento.
Critério de medição de projecto: Número de unidades previstas, segundo documentação gráfica de Projecto.
Critério de medição de obra: Medir-se-á o número de unidades realmente executadas segundo especificações de Projecto.

| Código | Un | Descrição | Rendimento | Preço | Importância |
|---|---|---|---|---|---|
| mt37avq010a | Ud | Válvula de esfera de policloreto de vinilo não plastificado (PVC-U), de 20 mm de diâmetro, para união colada. (material) | 1 | 15.25 | 15.250 |
| mt37www010 | Ud | Material auxiliar para instalações de abastecimento de água. (material) | 1 | 1.4 | 1.400 |
| mo008 | h | Oficial de 1ª canalizador. (mão de obra) | 0.142 | 23.31 | 3.310 |
| mo107 | h | Ajudante de canalizador. (mão de obra) | 0.142 | 22.09 | 3.137 |
| % | % | Custos directos complementares | 2 % | 23.097 | 0.462 |
|  |  | Custos directos |  |  | 23.559 |

Resíduos:
- colocação: mt37avq010a Válvula de esfera de policloreto de vinilo não plastificado (PVC-U), de 20 mm de diâmetro, para união colada; factor de resíduo 0.026336

## Recursos

**mt37avq010a** Ud Válvula de esfera de policloreto de vinilo não plastificado (PVC-U), de 20 mm de diâmetro, para união colada
Dados técnicos: Custo energético 12.129 MJ; Emissão de CO2 0.632 kg; Código LER 17 02 03; Massa do elemento 0.125 kg; Volume 0.000208 m3
Resíduos:
- embalagem: re150101 Embalagens de papel e cartão. (componente de resíduo); rendimento 0.036 kg; Código LER 15 01 01; Massa do elemento 1 kg; Volume 0.001333 m3
