# Válvula de corte

- Propriedade do ficheiro: CYPE Ingenieros S.A.
- Formato: FIEBDC-3/2016
- Programa: Generador de precios de la construcción. CYPE Ingenieros, S.A.
- Data: 23/05/2024
- Moeda: EUR
- Custos indirectos: 3 %
- IVA: 23 %

## I Instalações

### IF Abastecimento de água

#### IFW Elementos

**IFW010** Ud Válvula de corte.
Válvula de esfera de latão CW617N acabamento cromado, de 2", para enroscar, PN=50 bar e temperatura de serviço desde -20°C (excluindo congelação) até 140°C.
Inclui: Marcação. Colocação, ligação e verificação do seu correcto funcionamento.
Critério de medição de projecto: Número de unidades previstas, segundo documentação gráfica de Projecto.
Critério de medição de obra: Medir-se-á o número de unidades realmente executadas segundo especificações de Projecto.

| Código | Un | Descrição | Rendimento | Preço | Importância |
|---|---|---|---|---|---|
| mt37ava010h | Ud | Válvula de esfera, de 2", para enroscar segundo NP EN ISO 228-1, PN=50 bar e temperatura de serviço desde -20°C (excluindo congelação) até 140°C, formada por corpo de latão CW617N acabamento cromado segundo EN 12165, comando de aço inoxidável AISI 403, assentos do obturador e sistema de porca de prensa de PTFE que permite o reaperto, segundo EN 13828. (material) | 1 | 70.72 | 70.720 |
| mt37www010 | Ud | Material auxiliar para instalações de abastecimento de água. (material) | 1 | 1.4 | 1.400 |
| mo008 | h | Oficial de 1ª canalizador. (mão de obra) | 0.392 | 23.31 | 9.138 |
| mo107 | h | Ajudante de canalizador. (mão de obra) | 0.392 | 22.09 | 8.659 |
| % | % | Custos directos complementares | 2 % | 89.917 | 1.798 |
|  |  | Custos directos |  |  | 91.715 |

## Recursos

**mt37ava010h** Ud Válvula de esfera
Dados técnicos: Custo energético 1721.407 MJ; Emissão de CO2 121.941 kg
Resíduos:
- embalagem: re150101 Embalagens de papel e cartão. (componente de resíduo); rendimento 0.072 kg; Código LER 15 01 01; Massa do elemento 1 kg; Volume 0.001333 m3
