# Bateria de contadores de gás

- Propriedade do ficheiro: CYPE Ingenieros S.A.
- Formato: FIEBDC-3/2016
- Programa: Generador de precios de la construcción. CYPE Ingenieros, S.A.
- Data: 15/06/2024
- Moeda: EUR
- Custos indirectos: 3 %
- IVA: 23 %

## I Instalações

### IG Gases combustíveis

#### IGC Contadores

**IGC010** Ud Bateria de contadores de gás.
Bateria para gases de petróleo liquefeitos (GPL) de tubo de cobre, de pressão máxima de operação (MOP) superior a 0,05 bar e inferior ou igual a 0,4 bar, para centralização em alvéolo técnico de um máximo de 9 contadores de gás tipo G-4 em duas colunas, situada no rés-do-chão, ligada aos ramais de distribuição individuais ascendentes e ao ramal de introdução e/ou à coluna montante. Inclusive colector, tomada de pressão de entrada, válvulas de corte, tomadas de pressão de saída, suportes e placas de indicação do piso e porta da habitação que abastece.
Critérios considerados na determinação do preço da unidade de obra: O preço não inclui os contadores nem o alvéolo técnico.
Inclui: Marcação. Montagem, ligação e verificação do seu correcto funcionamento.
Critério de medição de projecto: Número de unidades previstas, segundo documentação gráfica de Projecto.
Critério de medição de obra: Medir-se-á o número de unidades realmente executadas segundo especificações de Projecto.

| Código | Un | Descrição | Rendimento | Preço | Importância |
|---|---|---|---|---|---|
| mt43ccg250o | Ud | Bateria de tubo de cobre para centralização de 9 contadores de gás tipo G-4 em 3 colunas, para gases de petróleo liquefeitos (GPL), inclusive colector, tomada de pressão de entrada, válvulas de corte, tomadas de pressão de saída, suportes e placas de indicação do piso e porta da habitação que abastece. (material) | 1 | 995.65 | 995.650 |
| mo010 | h | Oficial de 1ª instalador de gás. (mão de obra) | 4.98 | 23.31 | 116.084 |
| mo109 | h | Ajudante de instalador de gás. (mão de obra) | 2.49 | 22.09 | 55.004 |
| % | % | Custos directos complementares | 2 % | 1166.738 | 23.335 |
|  |  | Custos directos |  |  | 1190.073 |

## Recursos

**mt43ccg250o** Ud Bateria de tubo de cobre para centralização de 9 contadores de gás tipo G-4 em 3 colunas
Dados técnicos: Custo energético 1.102 MJ; Emissão de CO2 1.734 kg
Resíduos:
- embalagem: re150101 Embalagens de papel e cartão. (componente de resíduo); rendimento 2.04 kg; Código LER 15 01 01; Massa do elemento 1 kg; Volume 0.001333 m3
