# Tubagem multicamada de polietileno reticulado/alumínio/polietileno (PE-X/Al/PE), "FITTINGS ESTÁNDAR"

- Propriedade do ficheiro: CYPE Ingenieros S.A.
- Formato: FIEBDC-3/2016
- Programa: Generador de precios de la construcción. CYPE Ingenieros, S.A.
- Data: 15/06/2024
- Moeda: EUR
- Custos indirectos: 3 %
- IVA: 23 %

## I Instalações

### IH Tubagens para fluidos

#### IHM Tubagens multicamada

**IHM111** m Tubagem multicamada de polietileno reticulado/alumínio/polietileno (PE-X/Al/PE), "FITTINGS ESTÁNDAR".
Tubagem formada por tubo multicamada de polietileno reticulado/alumínio/polietileno (PE-X/Al/PE), de 25 mm de diâmetro exterior e 2,5 mm de espessura, série 5, classe 1-2-5/6 bar e classe 4/8 bar, fornecido em rolos, "FITTINGS ESTÁNDAR". Instalação em superfície. Inclusive material auxiliar para montagem e fixação, acessórios e peças especiais.
Inclui: Marcação. Colocação e fixação de tubos, acessórios e peças especiais. Realização de ensaios.
Critério de medição de projecto: Comprimento medido segundo documentação gráfica de Projecto.
Critério de medição de obra: Medir-se-á o comprimento realmente executado segundo especificações de Projecto.

| Código | Un | Descrição | Rendimento | Preço | Importância |
|---|---|---|---|---|---|
| mt37tpf430d | Ud | Material auxiliar para montagem e fixação das tubagens multicamada de polietileno reticulado/alumínio/polietileno (PE-X/Al/PE), "FITTINGS ESTÁNDAR", de 25 de diâmetro exterior. (material) | 1 | 0.26 | 0.260 |
| mt37tpf030dg | m | Tubo multicamada de polietileno reticulado/alumínio/polietileno (PE-X/Al/PE), de 25 mm de diâmetro exterior e 2,5 mm de espessura, série 5, classe 1-2-5/6 bar e classe 4/8 bar, fornecido em rolos, "FITTINGS ESTÁNDAR", segundo EN ISO 21003-2, com o preço incrementado em 30% relativamente a acessórios e peças especiais. (material) | 1 | 6.86 | 6.860 |
| mo008 | h | Oficial de 1ª canalizador. (mão de obra) | 0.04 | 23.31 | 0.932 |
| mo107 | h | Ajudante de canalizador. (mão de obra) | 0.04 | 22.09 | 0.884 |
| % | % | Custos directos complementares | 2 % | 8.936 | 0.179 |
|  |  | Custos directos |  |  | 9.115 |
