# Depósito

- Propriedade do ficheiro: CYPE Ingenieros S.A.
- Formato: FIEBDC-3/2016
- Programa: Generador de precios de la construcción. CYPE Ingenieros, S.A.
- Data: 15/06/2024
- Moeda: EUR
- Custos indirectos: 3 %
- IVA: 23 %

## I Instalações

### IO Contra incêndios

#### IOB Redes de incêndio armadas

**IOB020** Ud Depósito.
Depósito para reserva de água contra incêndios de 12 m³ de capacidade, pré-fabricado de poliéster, colocado na superfície, em posição vertical. Inclusive, válvula de flutuador de 1 1/2" de diâmetro para ligar com o ramal de ligação, interruptores de nível, válvula de bola de 50 mm de diâmetro para esvaziamento e válvula de corte de borboleta de 1 1/2" de diâmetro para ligação ao grupo de bombagem.
Inclui: Marcação. Colocação do depósito. Montagem, ligação e verificação do seu correcto funcionamento.
Critério de medição de projecto: Número de unidades previstas, segundo documentação gráfica de Projecto.
Critério de medição de obra: Medir-se-á o número de unidades realmente executadas segundo especificações de Projecto.

| Código | Un | Descrição | Rendimento | Preço | Importância |
|---|---|---|---|---|---|
| mt41aco100a | Ud | Depósito de poliéster, de 12 m³, 2450 mm de diâmetro, colocado na superfície, em posição vertical, para reserva de água contra incêndios. (material) | 1 | 1660 | 1660.000 |
| mt37vfl010e | Ud | Válvula de flutuador de 1 1/2" de diâmetro, para uma pressão máxima de 8 bar, com corpo de latão, bóia esférica roscada de latão e obturador de borracha. (material) | 1 | 172.68 | 172.680 |
| mt37inl010 | Ud | Interruptor de nível de 10 A, com bóia, contrapeso e cabo. (material) | 2 | 15 | 30.000 |
| mt37sve010f | Ud | Válvula de esfera de latão niquelado para enroscar de 1 1/2". (material) | 1 | 27.73 | 27.730 |
| mt37svm010a | Ud | Válvula de borboleta de ferro fundido, DN 32 mm. (material) | 1 | 37.26 | 37.260 |
| mo008 | h | Oficial de 1ª canalizador. (mão de obra) | 6 | 23.31 | 139.860 |
| mo107 | h | Ajudante de canalizador. (mão de obra) | 6 | 22.09 | 132.540 |
| % | % | Custos directos complementares | 2 % | 2200.070 | 44.001 |
|  |  | Custos directos |  |  | 2244.071 |

## Recursos

**mt37vfl010e** Ud Válvula de flutuador de 1 1/2" de diâmetro
Dados técnicos: Custo energético 562.284 MJ; Emissão de CO2 37.829 kg
Resíduos:
- embalagem: re150101 Embalagens de papel e cartão. (componente de resíduo); rendimento 0.081 kg; Código LER 15 01 01; Massa do elemento 1 kg; Volume 0.001333 m3

**mt37inl010** Ud Interruptor de nível de 10 A, com bóia, contrapeso e cabo
Dados técnicos: Custo energético 66.593 MJ; Emissão de CO2 2.833 kg
Resíduos:
- embalagem: re150101 Embalagens de papel e cartão; rendimento 0.072 kg

**mt37sve010f** Ud Válvula de esfera de latão niquelado para enroscar de 1 1/2"
Dados técnicos: Custo energético 1546.199 MJ; Emissão de CO2 103.901 kg
Resíduos:
- embalagem: re150101 Embalagens de papel e cartão; rendimento 0.072 kg

**mt37svm010a** Ud Válvula de borboleta de ferro fundido, DN 32 mm
Dados técnicos: Custo energético 72.729 MJ; Emissão de CO2 4.591 kg
Resíduos:
- embalagem: re150101 Embalagens de papel e cartão; rendimento 0.072 kg
