# Depósito

- Propriedade do ficheiro: CYPE Ingenieros S.A.
- Formato: FIEBDC-3/2016
- Programa: Generador de precios de la construcción. CYPE Ingenieros, S.A.
- Data: 15/06/2024
- Moeda: EUR
- Custos indirectos: 3 %
- IVA: 23 %

## I Instalações

### IO Contra incêndios

#### IOB Redes de incêndio armadas

**IOB020** Ud Depósito.
Depósito para reserva de água contra incêndios de 50 m³ de capacidade, formado por um tanque com paredes de 30 cm de espessura de betão armado, realizado com betão C25/30 (XC1(P); D12; S3; Cl 0,4) fabricado em central, e betonagem com grua, e aço A400 NR, com uma quantidade de 50 kg/m³; com duas camadas de argamassa impermeabilizante, cor branco, composta de cimentos especiais, inertes, resinas, sais activos e aditivos, passagem da água a contrapressão < 125 cm³/m² às 24 horas, com certificado de potabilidade, espessura da argamassa 2 mm; coberto com uma laje de 21 cm de altura composta de vigota pré-esforçada de secção em "I" e abobadilha de betão, 60x20x17 cm. Inclusive tampa amovível de 80x85 cm, válvula de flutuador de 1 1/2" de diâmetro para ligar com o ramal de ligação, interruptores de nível, válvula de bola de 50 mm de diâmetro para esvaziamento e válvula de corte de borboleta de 1 1/2" de diâmetro para ligação ao grupo de bombagem.
Inclui: Marcação. Colocação da armadura do tanque com separadores homologados. Colocação de elementos para passagem de instalações. Montagem do sistema de cofragem a duas faces do tanque. Betonagem e compactação do betão. Desmontagem da cofragem e cura do betão. Limpeza da superfície do tanque. Impermeabilização do tanque. Montagem do sistema de cofragem da viga de bordadura. Colocação e montagem de vigotas, abobadilhas, separadores, armaduras e da malha electrossoldada. Betonagem e compactação do betão. Nivelamento da camada de compressão. Cura do betão. Desmontagem do sistema de cofragem. Colocação da tampa de inspecção. Ligação e verificação do seu correcto funcionamento.
Critério de medição de projecto: Número de unidades previstas, segundo documentação gráfica de Projecto.
Critério de medição de obra: Medir-se-á o número de unidades realmente executadas segundo especificações de Projecto.

| Código | Un | Descrição | Rendimento | Preço | Importância |
|---|---|---|---|---|---|
| mt08eme070a | m² | Painéis metálicos modulares, para cofragem de muros de betão de até 3 m de altura. (material) | 0.672 | 200 | 134.400 |
| mt08eme075j | Ud | Estrutura suporte de sistema de cofragem vertical, para muros de betão a duas faces, de até 3 m de altura, formada por escoras metálicas para estabilização e aprumo da superfície cofrante. (material) | 0.672 | 275 | 184.800 |
| mt08dba010d | l | Agente desmoldante, à base de óleos especiais, emulsionante em água, para cofragens metálicas, fenólicas ou de madeira. (material) | 2.88 | 1.8 | 5.184 |
| mt07aco040b | kg | Armadura elaborada em fábrica com aço em varões nervurados, A400 NR, de vários diâmetros. (material) | 722.5 | 1.71 | 1235.475 |
| mt08var050 | kg | Arame galvanizado para atar, de 1,30 mm de diâmetro. (material) | 2.88 | 1.5 | 4.320 |
| mt07aco020d | Ud | Separador homologado para muros. (material) | 192 | 0.06 | 11.520 |
| mt10haf020bgngc | m³ | Betão C25/30 (XC1(P); D12; S3; Cl 0,4), fabricado em central, segundo NP EN 206. (material) | 15.86 | 83.08 | 1317.649 |
| mt28mig010a | kg | Argamassa impermeabilizante, cor branco, composta de cimentos especiais, inertes, resinas, sais activos e aditivos, passagem da água a contrapressão < 125 cm³/m² às 24 horas, com certificado de potabilidade, para aplicação em camada fina. (material) | 135 | 1.9 | 256.500 |
| mt08efa010 | m² | Sistema de cofragem recuperável de painéis de madeira para vigas de bordadura. (material) | 3 | 1.24 | 3.720 |
| mt07bho010a | Ud | Abobadilha de betão, 60x20x17 cm. Inclusive peças especiais. (material) | 5.25 | 0.75 | 3.938 |
| mt07vau010a | m | Vigota pré-esforçada de secção em "I", com um comprimento médio menor de 4 m, segundo NP EN 15037-1. (material) | 0.165 | 5.2 | 0.858 |
| mt07vau010b | m | Vigota pré-esforçada de secção em "I", com um comprimento médio entre 4 e 5 m, segundo NP EN 15037-1. (material) | 0.908 | 5.6 | 5.085 |
| mt07vau010c | m | Vigota pré-esforçada de secção em "I", com um comprimento médio entre 5 e 6 m, segundo NP EN 15037-1. (material) | 0.495 | 5.9 | 2.921 |
| mt07vau010d | m | Vigota pré-esforçada de secção em "I", com um comprimento médio maior de 6 m, segundo NP EN 15037-1. (material) | 0.083 | 7.3 | 0.606 |
| mt07ame020frb | m² | Malha electrossoldada AQ50 100x100 mm, com arames longitudinais de 5 mm de diâmetro e arames transversais de 5,0 mm de diâmetro, aço A500 EL. (material) | 1.1 | 5.46 | 6.006 |
| mt41aco220 | Ud | Tampa e aro de ferro fundido dúctil, de 800x850x45 mm. (material) | 1 | 85 | 85.000 |
| mt37vfl010e | Ud | Válvula de flutuador de 1 1/2" de diâmetro, para uma pressão máxima de 8 bar, com corpo de latão, bóia esférica roscada de latão e obturador de borracha. (material) | 1 | 172.68 | 172.680 |
| mt37inl010 | Ud | Interruptor de nível de 10 A, com bóia, contrapeso e cabo. (material) | 2 | 15 | 30.000 |
| mt37sve010f | Ud | Válvula de esfera de latão niquelado para enroscar de 1 1/2". (material) | 1 | 27.73 | 27.730 |
| mt37svm010b | Ud | Válvula de borboleta de ferro fundido, DN 40 mm. (material) | 1 | 37.26 | 37.260 |
| mo008 | h | Oficial de 1ª canalizador. (mão de obra) | 6 | 23.31 | 139.860 |
| mo107 | h | Ajudante de canalizador. (mão de obra) | 6 | 22.09 | 132.540 |
| mo044 | h | Oficial de 1ª cofrador. (mão de obra) | 26.977 | 23.64 | 637.736 |
| mo091 | h | Ajudante de cofrador. (mão de obra) | 29.367 | 23.07 | 677.497 |
| mo043 | h | Oficial de 1ª armador de ferro. (mão de obra) | 1.152 | 23.64 | 27.233 |
| mo090 | h | Ajudante de armador de ferro. (mão de obra) | 1.728 | 23.07 | 39.865 |
| mo045 | h | Oficial de 1ª estruturista, em trabalhos de betonagem. (mão de obra) | 2.592 | 23.64 | 61.275 |
| mo092 | h | Ajudante de estruturista, em trabalhos de betonagem. (mão de obra) | 10.368 | 23.07 | 239.190 |
| mo032 | h | Oficial de 1ª aplicador de produtos impermeabilizantes. (mão de obra) | 4.5 | 22.68 | 102.060 |
| mo070 | h | Ajudante de aplicador de produtos impermeabilizantes. (mão de obra) | 2.25 | 22.13 | 49.793 |
| % | % | Custos directos complementares | 2 % | 5632.701 | 112.654 |
|  |  | Custos directos |  |  | 5745.355 |

Resíduos:
- colocação: mt08eme070a Painéis metálicos modulares, para cofragem de muros de betão de até 3 m de altura; factor de resíduo 1
- colocação: mt08dba010d Agente desmoldante, à base de óleos especiais, emulsionante em água, para cofragens metálicas, fenólicas ou de madeira; factor de resíduo 0.07
- colocação: mt07aco040b Armadura elaborada em fábrica com aço em varões nervurados, A400 NR, de vários diâmetros; factor de resíduo 0.0075
- colocação: mt08var050 Arame galvanizado para atar, de 1,30 mm de diâmetro; factor de resíduo 0.0038
- colocação: mt10haf020bgngc Betão C25/30 (XC1(P); D12; S3; Cl 0,4), fabricado em central, segundo NP EN 206; factor de resíduo 0.00145726
- colocação: mt28mig010a; factor de resíduo 0.0066
- colocação: mt08efa010 Sistema de cofragem recuperável de painéis de madeira para vigas de bordadura; factor de resíduo 1
- colocação: mt07bho010a Abobadilha de betão, 60x20x17 cm. Inclusive peças especiais; factor de resíduo 0.0473
- colocação: mt07vau010a Vigota pré-esforçada de secção em "I", com um comprimento médio menor de 4 m, segundo NP EN 15037-1; factor de resíduo 0.0252
- colocação: mt07vau010b Vigota pré-esforçada de secção em "I", com um comprimento médio entre 4 e 5 m, segundo NP EN 15037-1; factor de resíduo 0.0252
- colocação: mt07vau010c Vigota pré-esforçada de secção em "I", com um comprimento médio entre 5 e 6 m, segundo NP EN 15037-1; factor de resíduo 0.0252
- colocação: mt07vau010d Vigota pré-esforçada de secção em "I", com um comprimento médio maior de 6 m, segundo NP EN 15037-1; factor de resíduo 0.0252
- colocação: mt07ame020frb; factor de resíduo 0.0149607

## Recursos

**mt08eme070a** m² Painéis metálicos modulares, para cofragem de muros de betão de até 3 m de altura
Dados técnicos: Custo energético 314.560 MJ; Emissão de CO2 16.320 kg; Código LER 17 04 05; Massa do elemento 32 kg; Volume 0.015238 m3

**mt08dba010d** l Agente desmoldante, à base de óleos especiais, emulsionante em água, para cofragens metálicas, fenólicas ou de madeira
Dados técnicos: Custo energético 82.642 MJ; Emissão de CO2 4.474 kg; Código LER 17 09 04; Massa do elemento 0.932 kg; Volume 0.000621 m3
Resíduos:
- embalagem: re150104 Embalagens de metal. (componente de resíduo); rendimento 0.042 kg; Código LER 15 01 04; Massa do elemento 1 kg; Volume 0.001667 m3

**mt07aco040b** kg Armadura elaborada em fábrica com aço em varões nervurados, A400 NR, de vários diâmetros
Dados técnicos: Custo energético 9.830 MJ; Emissão de CO2 0.510 kg; Código LER 17 04 05; Massa do elemento 1 kg; Volume 0.000476 m3

**mt08var050** kg Arame galvanizado para atar, de 1,30 mm de diâmetro
Dados técnicos: Custo energético 25.100 MJ; Emissão de CO2 2.560 kg; Código LER 17 04 05; Massa do elemento 1 kg; Volume 0.000476 m3

**mt07aco020d** Ud Separador homologado para muros
Dados técnicos: Custo energético 1.105 MJ; Emissão de CO2 0.114 kg
Resíduos:
- embalagem: re150101 Embalagens de papel e cartão. (componente de resíduo); rendimento 0.072 kg; Código LER 15 01 01; Massa do elemento 1 kg; Volume 0.001333 m3

**mt10haf020bgngc** m³ Betão C25/30 (XC1(P); D12; S3; Cl 0,4), fabricado em central, segundo NP EN 206
Dados técnicos: Custo energético 1840.000 MJ; Emissão de CO2 230.000 kg; Código LER 17 01 01; Massa do elemento 2300 kg; Volume 1.533333 m3

**mt28mig010a** kg Argamassa impermeabilizante
Dados técnicos: Custo energético 3.898 MJ; Emissão de CO2 0.362 kg; Código LER 17 01 01; Massa do elemento 1 kg; Volume 0.000667 m3
Resíduos:
- embalagem: re150101 Embalagens de papel e cartão; rendimento 0.014 kg

**mt08efa010** m² Sistema de cofragem recuperável de painéis de madeira para vigas de bordadura
Dados técnicos: Custo energético 205.458 MJ; Emissão de CO2 -2.813 kg; Código LER 17 02 01; Massa do elemento 1.5125 kg; Volume 0.001375 m3

**mt07bho010a** Ud Abobadilha de betão, 60x20x17 cm. Inclusive peças especiais
Dados técnicos: Custo energético 8.228 MJ; Emissão de CO2 1.046 kg; Código LER 17 01 01; Massa do elemento 13 kg; Volume 0.008667 m3
Resíduos:
- embalagem: re170201 Madeira. (componente de resíduo); rendimento 0.007 kg; Código LER 17 02 01; Massa do elemento 1 kg; Volume 0.000909 m3
- embalagem: re170203 Plástico. (componente de resíduo); rendimento 0.004 kg; Código LER 17 02 03; Massa do elemento 1 kg; Volume 0.001667 m3

**mt07vau010a** m Vigota pré-esforçada de secção em "I", com um comprimento médio menor de 4 m, segundo NP EN 15037-1
Dados técnicos: Custo energético 43.461 MJ; Emissão de CO2 4.658 kg; Código LER 17 01 01; Massa do elemento 29.3 kg; Volume 0.019533 m3
Resíduos:
- embalagem: re170201 Madeira; rendimento 0.014 kg
- embalagem: re170203 Plástico; rendimento 0.06 kg

**mt07vau010b** m Vigota pré-esforçada de secção em "I", com um comprimento médio entre 4 e 5 m, segundo NP EN 15037-1
Dados técnicos: Custo energético 43.461 MJ; Emissão de CO2 4.658 kg; Código LER 17 01 01; Massa do elemento 29.3 kg; Volume 0.019533 m3
Resíduos:
- embalagem: re170201 Madeira; rendimento 0.014 kg
- embalagem: re170203 Plástico; rendimento 0.06 kg

**mt07vau010c** m Vigota pré-esforçada de secção em "I", com um comprimento médio entre 5 e 6 m, segundo NP EN 15037-1
Dados técnicos: Custo energético 43.461 MJ; Emissão de CO2 4.658 kg; Código LER 17 01 01; Massa do elemento 29.3 kg; Volume 0.019533 m3
Resíduos:
- embalagem: re170201 Madeira; rendimento 0.014 kg
- embalagem: re170203 Plástico; rendimento 0.06 kg

**mt07vau010d** m Vigota pré-esforçada de secção em "I", com um comprimento médio maior de 6 m, segundo NP EN 15037-1
Dados técnicos: Custo energético 43.461 MJ; Emissão de CO2 4.658 kg; Código LER 17 01 01; Massa do elemento 29.3 kg; Volume 0.019533 m3
Resíduos:
- embalagem: re170201 Madeira; rendimento 0.014 kg
- embalagem: re170203 Plástico; rendimento 0.06 kg

**mt07ame020frb** m² Malha electrossoldada AQ50 100x100 mm
Dados técnicos: Custo energético 30.276 MJ; Emissão de CO2 1.571 kg; Código LER 17 04 05; Massa do elemento 3.08 kg; Volume 0.001467 m3

**mt37vfl010e** Ud Válvula de flutuador de 1 1/2" de diâmetro
Dados técnicos: Custo energético 562.284 MJ; Emissão de CO2 37.829 kg
Resíduos:
- embalagem: re150101 Embalagens de papel e cartão; rendimento 0.081 kg

**mt37inl010** Ud Interruptor de nível de 10 A, com bóia, contrapeso e cabo
Dados técnicos: Custo energético 66.593 MJ; Emissão de CO2 2.833 kg
Resíduos:
- embalagem: re150101 Embalagens de papel e cartão; rendimento 0.072 kg

**mt37sve010f** Ud Válvula de esfera de latão niquelado para enroscar de 1 1/2"
Dados técnicos: Custo energético 1546.199 MJ; Emissão de CO2 103.901 kg
Resíduos:
- embalagem: re150101 Embalagens de papel e cartão; rendimento 0.072 kg

**mt37svm010b** Ud Válvula de borboleta de ferro fundido, DN 40 mm
Dados técnicos: Custo energético 72.729 MJ; Emissão de CO2 4.591 kg
Resíduos:
- embalagem: re150101 Embalagens de papel e cartão; rendimento 0.072 kg
