# Rede de distribuição de água

- Propriedade do ficheiro: CYPE Ingenieros S.A.
- Formato: FIEBDC-3/2016
- Programa: Generador de precios de la construcción. CYPE Ingenieros, S.A.
- Data: 15/06/2024
- Moeda: EUR
- Custos indirectos: 3 %
- IVA: 23 %

## I Instalações

### IO Contra incêndios

#### IOB Redes de incêndio armadas

**IOB022** m Rede de distribuição de água.
Rede aérea de distribuição de água para abastecimento dos equipamentos de extinção de incêndios, formada por tubagem de aço preto com soldadura longitudinal, de 1" DN 25 mm de diâmetro, união roscada, sem isolamento térmico, que arranca da fonte de abastecimento de água até cada equipamento de extinção de incêndios. Inclusive material auxiliar para montagem e fixação, acessórios e peças especiais, demão de primário antioxidante de pelo menos 50 microns de espessura, e duas demãos de esmalte vermelho de pelo menos 40 microns de espessura cada uma.
Inclui: Marcação do traçado da tubagem e da localização dos elementos de fixação. Disposição de tubos. Fixação do material auxiliar para montagem e fixação à obra. Raspagem e limpeza de óxidos. Aplicação de primário antioxidante e esmalte. Colocação de tubos. Realização de ensaios.
Critério de medição de projecto: Comprimento medido segundo documentação gráfica de Projecto.
Critério de medição de obra: Medir-se-á o comprimento realmente executado segundo especificações de Projecto.

| Código | Un | Descrição | Rendimento | Preço | Importância |
|---|---|---|---|---|---|
| mt08tan330d | Ud | Material auxiliar para montagem e fixação das tubagens de aço, de 1" DN 25 mm. (material) | 1 | 0.65 | 0.650 |
| mt08tan010dd | m | Tubo de aço preto, com soldadura longitudinal por resistência eléctrica, série M, de 1" DN 25 mm de diâmetro e 3,2 mm de espessura, segundo NP EN 10255, com o preço incrementado em 15% relativamente a acessórios e peças especiais. (material) | 1 | 6.22 | 6.220 |
| mt27pfi030 | kg | Primário antioxidante com poliuretano. (material) | 0.014 | 9.35 | 0.131 |
| mt27ess010e | kg | Esmalte sintético, cor vermelho RAL 3000, para aplicar sobre superfícies metálicas, aspecto brilhante. (material) | 0.029 | 7.12 | 0.206 |
| mo008 | h | Oficial de 1ª canalizador. (mão de obra) | 0.28 | 23.31 | 6.527 |
| mo107 | h | Ajudante de canalizador. (mão de obra) | 0.305 | 22.09 | 6.737 |
| mo038 | h | Oficial de 1ª pintor. (mão de obra) | 0.049 | 22.68 | 1.111 |
| % | % | Custos directos complementares | 2 % | 21.582 | 0.432 |
|  |  | Custos directos |  |  | 22.014 |

Resíduos:
- colocação: mt08tan010dd; factor de resíduo 0.035
- colocação: mt27pfi030 Primário antioxidante com poliuretano; factor de resíduo 0.03
- colocação: mt27ess010e Esmalte sintético, cor vermelho RAL 3000, para aplicar sobre superfícies metálicas, aspecto brilhante; factor de resíduo 0.0275

## Recursos

**mt08tan010dd** m Tubo de aço preto
Dados técnicos: Custo energético 25.475 MJ; Emissão de CO2 1.223 kg; Código LER 17 04 05; Massa do elemento 2.41 kg; Volume 0.001148 m3
Resíduos:
- embalagem: re170201 Madeira. (componente de resíduo); rendimento 0.011 kg; Código LER 17 02 01; Massa do elemento 1 kg; Volume 0.000909 m3
- embalagem: re170203 Plástico. (componente de resíduo); rendimento 0.003 kg; Código LER 17 02 03; Massa do elemento 1 kg; Volume 0.001667 m3

**mt27pfi030** kg Primário antioxidante com poliuretano
Dados técnicos: Custo energético 144.471 MJ; Emissão de CO2 7.014 kg; Código LER 17 09 04; Massa do elemento 1 kg; Volume 0.000667 m3
Resíduos:
- embalagem: re170203 Plástico; rendimento 0.003 kg

**mt27ess010e** kg Esmalte sintético, cor vermelho RAL 3000, para aplicar sobre superfícies metálicas, aspecto brilhante
Dados técnicos: Custo energético 44.926 MJ; Emissão de CO2 2.371 kg; Código LER 08 01 11; Massa do elemento 1 kg; Volume 0.001111 m3
Resíduos:
- embalagem: re150104 Embalagens de metal. (componente de resíduo); rendimento 0.08 kg; Código LER 15 01 04; Massa do elemento 1 kg; Volume 0.001667 m3
