# Rede de distribuição de água

- Propriedade do ficheiro: CYPE Ingenieros S.A.
- Formato: FIEBDC-3/2016
- Programa: Generador de precios de la construcción. CYPE Ingenieros, S.A.
- Data: 15/06/2024
- Moeda: EUR
- Custos indirectos: 3 %
- IVA: 23 %

## I Instalações

### IO Contra incêndios

#### IOB Redes de incêndio armadas

**IOB022** m Rede de distribuição de água.
Rede aérea de distribuição de água para abastecimento dos equipamentos de extinção de incêndios, formada por tubagem de polipropileno copolímero random/polipropileno copolímero random com fibra de vidro/polipropileno copolímero random (PP-R/PP-R com fibra de vidro/PP-R), série 5, de 32 mm de diâmetro, união por termofusão, sem isolamento térmico, que arranca da fonte de abastecimento de água até cada equipamento de extinção de incêndios. Inclusive material auxiliar para montagem e fixação, acessórios e peças especiais.
Inclui: Marcação do traçado da tubagem e da localização dos elementos de fixação. Disposição de tubos. Fixação do material auxiliar para montagem e fixação à obra. Colocação de tubos. Realização de ensaios.
Critério de medição de projecto: Comprimento medido segundo documentação gráfica de Projecto.
Critério de medição de obra: Medir-se-á o comprimento realmente executado segundo especificações de Projecto.

| Código | Un | Descrição | Rendimento | Preço | Importância |
|---|---|---|---|---|---|
| mt37aqu610a | Ud | Material auxiliar para montagem e fixação das tubagens multicamada de polipropileno copolímero random/polipropileno copolímero random com fibra de vidro/polipropileno copolímero random (PP-R/PP-R com fibra de vidro/PP-R), Euroclasse B-s1, d0 de reacção ao fogo, segundo NP EN 13501-1, série 5, de 32 mm de diâmetro exterior. (material) | 1 | 0.34 | 0.340 |
| mt37aqu310af | m | Tubo multicamada de polipropileno copolímero random/polipropileno copolímero random com fibra de vidro/polipropileno copolímero random (PP-R/PP-R com fibra de vidro/PP-R), de cor vermelho com 4 bandas de cor verde, Euroclasse B-s1, d0 de reacção ao fogo, segundo NP EN 13501-1, série 5, de 32 mm de diâmetro exterior e 2,9 mm de espessura, segundo NP EN ISO 15874-2, fornecido em barras de 5,8 m de comprimento, com o preço incrementado em 25% relativamente a acessórios e peças especiais. (material) | 1 | 8.52 | 8.520 |
| mo008 | h | Oficial de 1ª canalizador. (mão de obra) | 0.058 | 23.31 | 1.352 |
| mo107 | h | Ajudante de canalizador. (mão de obra) | 0.058 | 22.09 | 1.281 |
| % | % | Custos directos complementares | 2 % | 11.493 | 0.230 |
|  |  | Custos directos |  |  | 11.723 |

Resíduos:
- colocação: mt37aqu310af; factor de resíduo 0.0272105

## Recursos

**mt37aqu310af** m Tubo multicamada de polipropileno copolímero random/polipropileno copolímero random com fibra de vidro/polipropileno
Dados técnicos: Custo energético 26.485 MJ; Emissão de CO2 0.829 kg; Código LER 17 02 03; Massa do elemento 0.285 kg; Volume 0.000475 m3
