# Rede de distribuição de água

- Propriedade do ficheiro: CYPE Ingenieros S.A.
- Formato: FIEBDC-3/2016
- Programa: Generador de precios de la construcción. CYPE Ingenieros, S.A.
- Data: 15/06/2024
- Moeda: EUR
- Custos indirectos: 3 %
- IVA: 23 %

## I Instalações

### IO Contra incêndios

#### IOB Redes de incêndio armadas

**IOB022** m Rede de distribuição de água.
Rede aérea de distribuição de água para abastecimento dos equipamentos de extinção de incêndios, formada por tubagem de polipropileno copolímero random resistente à temperatura/polipropileno copolímero random resistente à temperatura com fibra de vidro/polipropileno copolímero random resistente à temperatura (PP-RCT/PP-RCT com fibra de vidro/PP-RCT), resistente ao fogo, com aditivos que actuam como barreira de oxigénio, livre de halogéneos, SDR7,4, série 3,2, de 25 mm de diâmetro, união por termofusão, sem isolamento térmico, que arranca da fonte de abastecimento de água até cada equipamento de extinção de incêndios. Inclusive material auxiliar para montagem e fixação, acessórios e peças especiais.
Inclui: Marcação do traçado da tubagem e da localização dos elementos de fixação. Disposição de tubos. Fixação do material auxiliar para montagem e fixação à obra. Colocação de tubos. Realização de ensaios.
Critério de medição de projecto: Comprimento medido segundo documentação gráfica de Projecto.
Critério de medição de obra: Medir-se-á o comprimento realmente executado segundo especificações de Projecto.

| Código | Un | Descrição | Rendimento | Preço | Importância |
|---|---|---|---|---|---|
| mt37abn610b | Ud | Material auxiliar para montagem e fixação das tubagens de polipropileno copolímero random resistente à temperatura com um bom comportamento a pressões elevadas/polipropileno copolímero random resistente à temperatura com um bom comportamento a pressões elevadas com fibra de vidro/polipropileno copolímero random resistente à temperatura com um bom comportamento a pressões elevadas (PP-RCT RP/PP-RCT RP com fibra de vidro/PP-RCT RP), resistente ao fogo, com aditivos que actuam como barreira de oxigénio, livre de halogéneos, SDR7,4, série 3,2, de 25 mm de diâmetro exterior. (material) | 1 | 0.19 | 0.190 |
| mt37abn211be | m | Tubo multicamada de polipropileno copolímero random resistente à temperatura com um bom comportamento a pressões elevadas/polipropileno copolímero random resistente à temperatura com um bom comportamento a pressões elevadas com fibra de vidro/polipropileno copolímero random resistente à temperatura com um bom comportamento a pressões elevadas (PP-RCT RP/PP-RCT RP com fibra de vidro/PP-RCT RP), resistente ao fogo (reacção ao fogo classe B-s1, d0 segundo NP EN 13501-1), com aditivos que actuam como barreira de oxigénio, livre de halogéneos, SDR7,4, série 3,2, de 25 mm de diâmetro exterior e 3,5 mm de espessura, segundo NP EN ISO 15874-2 e AENOR RP 01.78, com camada exterior resistente aos raios UV, de cor vermelho RAL 3000 com bandas de cor cinzento RAL 9006 e camada interior resistente aos processos de desinfecção com protecção contra as incrustações e tratamento anti-microbiano de cor branca RAL 9003, fornecido em barras de 4 m de comprimento, com o preço incrementado em 20% relativamente a acessórios e peças especiais. (material) | 1 | 4.54 | 4.540 |
| mo008 | h | Oficial de 1ª canalizador. (mão de obra) | 0.058 | 23.31 | 1.352 |
| mo107 | h | Ajudante de canalizador. (mão de obra) | 0.058 | 22.09 | 1.281 |
| % | % | Custos directos complementares | 2 % | 7.363 | 0.147 |
|  |  | Custos directos |  |  | 7.510 |

Resíduos:
- colocação: mt37abn211be; factor de resíduo 0.0275021

## Recursos

**mt37abn211be** m Tubo multicamada de polipropileno copolímero random resistente à temperatura com um bom comportamento a pressões
Dados técnicos: Custo energético 21.653 MJ; Emissão de CO2 0.678 kg; Código LER 17 02 03; Massa do elemento 0.233 kg; Volume 0.000388 m3
