# Rede de distribuição de água

- Propriedade do ficheiro: CYPE Ingenieros S.A.
- Formato: FIEBDC-3/2016
- Programa: Generador de precios de la construcción. CYPE Ingenieros, S.A.
- Data: 15/06/2024
- Moeda: EUR
- Custos indirectos: 3 %
- IVA: 23 %

## I Instalações

### IO Contra incêndios

#### IOB Redes de incêndio armadas

**IOB022** m Rede de distribuição de água.
Rede aérea de distribuição de água para abastecimento dos equipamentos de extinção de incêndios, formada por tubagem pré-fabricada de aço preto com soldadura longitudinal, de 1 1/2" DN 40 mm de diâmetro, pintada com resina de epóxi/poliéster cor vermelho RAL 3000, união ranhurada, sem isolamento térmico, que arranca da fonte de abastecimento de água até cada equipamento de extinção de incêndios. Inclusive material auxiliar para montagem e fixação, acessórios e peças especiais.
Inclui: Marcação do traçado da tubagem e da localização dos elementos de fixação. Disposição de tubos. Fixação do material auxiliar para montagem e fixação à obra. Colocação de tubos. Realização de ensaios.
Critério de medição de projecto: Comprimento medido segundo documentação gráfica de Projecto.
Critério de medição de obra: Medir-se-á o comprimento realmente executado segundo especificações de Projecto.

| Código | Un | Descrição | Rendimento | Preço | Importância |
|---|---|---|---|---|---|
| mt08tan330f | Ud | Material auxiliar para montagem e fixação das tubagens de aço, de 1 1/2" DN 40 mm. (material) | 1 | 0.95 | 0.950 |
| mt08tan210ce | m | Tubagem pré-fabricada de aço preto com soldadura longitudinal por resistência eléctrica, de 1 1/2" DN 40 mm de diâmetro, pintada com resina de epóxi/poliéster cor vermelho RAL 3000 de 60 microns de espessura, segundo NP EN 10255, com o preço incrementado em 20% relativamente a acessórios e peças especiais. (material) | 1 | 9.94 | 9.940 |
| mo008 | h | Oficial de 1ª canalizador. (mão de obra) | 0.288 | 23.31 | 6.713 |
| mo107 | h | Ajudante de canalizador. (mão de obra) | 0.288 | 22.09 | 6.362 |
| % | % | Custos directos complementares | 2 % | 23.965 | 0.479 |
|  |  | Custos directos |  |  | 24.444 |
