# Válvula

- Propriedade do ficheiro: CYPE Ingenieros S.A.
- Formato: FIEBDC-3/2016
- Programa: Generador de precios de la construcción. CYPE Ingenieros, S.A.
- Data: 15/06/2024
- Moeda: EUR
- Custos indirectos: 3 %
- IVA: 23 %

## I Instalações

### IO Contra incêndios

#### IOB Redes de incêndio armadas

**IOB025** Ud Válvula.
Válvula de esfera de polipropileno copolímero random (PP-R), de 32 mm de diâmetro, de cor vermelho, formada por corpo de polipropileno copolímero random (PP-R), bola de latão niquelado e comando de alavanca de aço com revestimento anticorrosão.
Inclui: Montagem, ligação e verificação do seu correcto funcionamento.
Critério de medição de projecto: Número de unidades previstas, segundo documentação gráfica de Projecto.
Critério de medição de obra: Medir-se-á o número de unidades realmente executadas segundo especificações de Projecto.

| Código | Un | Descrição | Rendimento | Preço | Importância |
|---|---|---|---|---|---|
| mt37avi010c | Ud | Válvula de esfera de polipropileno copolímero random (PP-R), de 32 mm de diâmetro, de cor vermelho, formada por corpo de polipropileno copolímero random (PP-R), bola de latão niquelado e comando de alavanca de aço com revestimento anticorrosão, para união por termofusão. (material) | 1 | 61.13 | 61.130 |
| mo008 | h | Oficial de 1ª canalizador. (mão de obra) | 0.15 | 23.31 | 3.497 |
| mo107 | h | Ajudante de canalizador. (mão de obra) | 0.15 | 22.09 | 3.314 |
| % | % | Custos directos complementares | 2 % | 67.941 | 1.359 |
|  |  | Custos directos |  |  | 69.300 |

Resíduos:
- colocação: mt37avi010c; factor de resíduo 0.0200377

## Recursos

**mt37avi010c** Ud Válvula de esfera de polipropileno copolímero random (PP-R)
Dados técnicos: Custo energético 33.445 MJ; Emissão de CO2 1.693 kg; Código LER 17 02 03; Massa do elemento 0.345 kg; Volume 0.000575 m3
Resíduos:
- embalagem: re150101 Embalagens de papel e cartão. (componente de resíduo); rendimento 0.04 kg; Código LER 15 01 01; Massa do elemento 1 kg; Volume 0.001333 m3
