# Boca de incêndio armada

- Propriedade do ficheiro: CYPE Ingenieros S.A.
- Formato: FIEBDC-3/2016
- Programa: Generador de precios de la construcción. CYPE Ingenieros, S.A.
- Data: 15/06/2024
- Moeda: EUR
- Custos indirectos: 3 %
- IVA: 23 %

## I Instalações

### IO Contra incêndios

#### IOB Redes de incêndio armadas

**IOB030** Ud Boca de incêndio armada.
Boca de incêndio armada (BIA) de 25 mm (1") e de 680x555x200 mm, composta de: armário construído em aço de 1,5 mm de espessura, acabamento com tinta epóxi cor vermelho e porta semi-cega com janela de metacrilato de aço de 1,5 mm de espessura, acabamento com tinta epóxi cor vermelho; carretel metálico giratório fixo, pintado em vermelho epóxi, com alimentação axial; mangueira semi-rígida de 20 m de comprimento; agulheta de três posições (fechada, chuveiro e jacto) construída em plástico ABS e válvula de fecho tipo esfera de 25 mm (1"), de latão, com manómetro 0-16 bar, com boca adicional de 45 mm (1 1/2"). Instalação encastrada. Inclusive, acessórios e elementos de fixação.
Inclui: Marcação. Colocação do armário. Ligação.
Critério de medição de projecto: Número de unidades previstas, segundo documentação gráfica de Projecto.
Critério de medição de obra: Medir-se-á o número de unidades realmente executadas segundo especificações de Projecto.

| Código | Un | Descrição | Rendimento | Preço | Importância |
|---|---|---|---|---|---|
| mt41bae015aaa | Ud | Boca de incêndio armada (BIA) de 25 mm (1") e de 680x555x200 mm, composta de: armário construído em aço de 1,5 mm de espessura, acabamento com tinta epóxi cor vermelho e porta semi-cega com janela de metacrilato de aço de 1,5 mm de espessura, acabamento com tinta epóxi cor vermelho; carretel metálico giratório fixo, pintado em vermelho epóxi, com alimentação axial; mangueira semi-rígida de 20 m de comprimento; agulheta de três posições (fechada, chuveiro e jacto) construída em plástico ABS e válvula de fecho tipo esfera de 25 mm (1"), de latão, com manómetro 0-16 bar; para encastrar. Constante de descarga K de 42 (métrico). Inclusive acessórios e elementos de fixação. Segundo NP EN 671-1. (material) | 1 | 420.88 | 420.880 |
| mt41bae200a | Ud | Tomada de 45 mm (1 1/2"), com válvula de assento de latão, racor e tampão de alumínio. (material) | 1 | 121.9 | 121.900 |
| mo008 | h | Oficial de 1ª canalizador. (mão de obra) | 1.1 | 23.31 | 25.641 |
| mo107 | h | Ajudante de canalizador. (mão de obra) | 1.1 | 22.09 | 24.299 |
| % | % | Custos directos complementares | 2 % | 592.720 | 11.854 |
|  |  | Custos directos |  |  | 604.574 |

## Recursos

**mt41bae015aaa** Ud Boca de incêndio armada (BIA) de 25 mm (1") e de 680x555x200 mm
Dados técnicos: Custo energético 17.457 MJ; Emissão de CO2 0.857 kg
Resíduos:
- embalagem: re170203 Plástico. (componente de resíduo); rendimento 0.162 kg; Código LER 17 02 03; Massa do elemento 1 kg; Volume 0.001667 m3
- embalagem: re170604 Materiais de isolamento não abrangidos em 17 06 01 e 17 06 03. (componente de resíduo); rendimento 0.033 kg; Código LER 17 06 04; Massa do elemento 1 kg; Volume 0.001667 m3

**mt41bae200a** Ud Tomada de 45 mm (1 1/2"), com válvula de assento de latão, racor e tampão de alumínio
Dados técnicos: Custo energético 1193.043 MJ; Emissão de CO2 80.185 kg
Resíduos:
- embalagem: re150101 Embalagens de papel e cartão. (componente de resíduo); rendimento 0.074 kg; Código LER 15 01 01; Massa do elemento 1 kg; Volume 0.001333 m3
