# Hidrante de coluna

- Propriedade do ficheiro: CYPE Ingenieros S.A.
- Formato: FIEBDC-3/2016
- Programa: Generador de precios de la construcción. CYPE Ingenieros, S.A.
- Data: 15/06/2024
- Moeda: EUR
- Custos indirectos: 3 %
- IVA: 23 %

## I Instalações

### IO Contra incêndios

#### IOB Redes de incêndio armadas

**IOB040** Ud Hidrante de coluna.
Hidrante de coluna seca de 3" DN 80 mm, com tomada recta à rede, carrete de 350 mm, uma boca de 2 1/2" DN 70 mm, duas bocas de 1 1/2" DN 45 mm, racores e tampões anti-roubo de latão. Inclusive elementos de fixação.
Inclui: Marcação. Montagem, ligação e verificação do seu correcto funcionamento.
Critério de medição de projecto: Número de unidades previstas, segundo documentação gráfica de Projecto.
Critério de medição de obra: Medir-se-á o número de unidades realmente executadas segundo especificações de Projecto.

| Código | Un | Descrição | Rendimento | Preço | Importância |
|---|---|---|---|---|---|
| mt41hid010adh | Ud | Hidrante de coluna seca de 3" DN 80 mm, com tomada recta à rede, carrete de 350 mm, uma boca de 2 1/2" DN 70 mm, duas bocas de 1 1/2" DN 45 mm, racores e tampões anti-roubo de latão. Inclusive elementos de fixação. Segundo NP EN 14384. (material) | 1 | 1019.42 | 1019.420 |
| mo008 | h | Oficial de 1ª canalizador. (mão de obra) | 0.75 | 23.31 | 17.483 |
| mo107 | h | Ajudante de canalizador. (mão de obra) | 0.75 | 22.09 | 16.568 |
| % | % | Custos directos complementares | 2 % | 1053.471 | 21.069 |
|  |  | Custos directos |  |  | 1074.540 |
