# Coluna seca de incêndios

- Propriedade do ficheiro: CYPE Ingenieros S.A.
- Formato: FIEBDC-3/2016
- Programa: Generador de precios de la construcción. CYPE Ingenieros, S.A.
- Data: 23/05/2024
- Moeda: EUR
- Custos indirectos: 3 %
- IVA: 23 %

## I Instalações

### IO Contra incêndios

#### IOC Colunas secas

**IOC020** Ud Coluna seca de incêndios.
Coluna seca montante para utilização-tipo I "habitacionais" da 2.ª categoria de risco, constituída pelos seguintes elementos: boca de alimentação dupla tipo STORZ de 75 mm, situada na fachada, alojada em armário metálico, de 800x800x500 mm, de cor vermelho, com porta metálica com a inscrição "SI - REDE SECA", 1 boca de incêndio dupla tipo STORZ de 52 mm, situada nos patamares de acesso às comunicações verticais ou nas câmaras corta-fogo, colocada em armário metálico, de 800x800x500 mm, de cor vermelho, com porta metálica com a inscrição "SI - REDE SECA" e tubagem vertical de aço galvanizado de 3" DN 80 mm. Inclusive primário para vedantes acrílicos, silicone neutro oxímico para a vedação de encontros, material auxiliar para montagem e fixação, acessórios e peças especiais.
Critérios considerados na determinação do preço da unidade de obra: O preço não inclui os trabalhos auxiliares de pedreiro para instalações.
Inclui: Marcação do traçado da tubagem e da localização das bocas de incêndio e da boca de alimentação em fachada. Colocação e fixação de tubagens, bocas de incêndio e boca de alimentação. Vedação do encontro dos armários com os paramentos. Montagem, ligação e verificação do seu correcto funcionamento.
Critério de medição de projecto: Número de unidades previstas, segundo documentação gráfica de Projecto.
Critério de medição de obra: Medir-se-á o número de unidades realmente executadas segundo especificações de Projecto.

| Código | Un | Descrição | Rendimento | Preço | Importância |
|---|---|---|---|---|---|
| mt41cpt010b | Ud | Boca dupla siamesa tipo STORZ de 75 mm. (material) | 1 | 310.4 | 310.400 |
| mt41cpt020a | Ud | Armário metálico, de 800x800x500 mm, de cor vermelho, com porta metálica com a inscrição "SI - REDE SECA". (material) | 2 | 130.95 | 261.900 |
| mt41cpt010a | Ud | Boca dupla siamesa tipo STORZ de 52 mm. (material) | 1 | 310.4 | 310.400 |
| mt08tag400i | Ud | Material auxiliar para montagem e fixação das tubagens de aço galvanizado, de 3" DN 80 mm. (material) | 1 | 2.24 | 2.240 |
| mt08tag010fa | m | Tubo de aço galvanizado, com soldadura longitudinal por resistência eléctrica, série M, de 3" DN 80 mm de diâmetro e 4 mm de espessura, segundo NP EN 10255. (material) | 9 | 26.47 | 238.230 |
| mt22www070a | l | Primário transparente à base de poliuretano, para vedantes acrílicos sobre superfícies porosas. (material) | 0.013 | 23.2 | 0.302 |
| mt22www050a | Ud | Cartucho de 300 ml de silicone neutro oxímico, de elasticidade permanente e cura rápida, cor branca, intervalo de temperatura de trabalho de -60 a 150°C, com resistência aos raios UV, dureza Shore A aproximada de 22, segundo EN ISO 868 e alongamento na rotura >= 800%, segundo EN ISO 8339. (material) | 0.064 | 4.73 | 0.303 |
| mo008 | h | Oficial de 1ª canalizador. (mão de obra) | 6.45 | 23.31 | 150.350 |
| mo107 | h | Ajudante de canalizador. (mão de obra) | 6.45 | 22.09 | 142.481 |
| % | % | Custos directos complementares | 2 % | 1416.606 | 28.332 |
|  |  | Custos directos |  |  | 1444.938 |

Resíduos:
- colocação: mt08tag010fa; factor de resíduo 0.0307263
- colocação: mt22www070a Primário transparente à base de poliuretano, para vedantes acrílicos sobre superfícies porosas; factor de resíduo 0.03
- colocação: mt22www050a; factor de resíduo 0.06

## Recursos

**mt41cpt020a** Ud Armário metálico, de 800x800x500 mm, de cor vermelho, com porta metálica com a inscrição "SI - REDE SECA"
Dados técnicos: Custo energético 0.019 MJ; Emissão de CO2 0.031 kg
Resíduos:
- embalagem: re150101 Embalagens de papel e cartão. (componente de resíduo); rendimento 0.036 kg; Código LER 15 01 01; Massa do elemento 1 kg; Volume 0.001333 m3

**mt08tag010fa** m Tubo de aço galvanizado
Dados técnicos: Custo energético 211.650 MJ; Emissão de CO2 21.395 kg; Código LER 17 04 05; Massa do elemento 8.36 kg; Volume 0.003981 m3
Resíduos:
- embalagem: re170201 Madeira. (componente de resíduo); rendimento 0.011 kg; Código LER 17 02 01; Massa do elemento 1 kg; Volume 0.000909 m3
- embalagem: re170203 Plástico. (componente de resíduo); rendimento 0.003 kg; Código LER 17 02 03; Massa do elemento 1 kg; Volume 0.001667 m3

**mt22www070a** l Primário transparente à base de poliuretano, para vedantes acrílicos sobre superfícies porosas
Dados técnicos: Custo energético 149.135 MJ; Emissão de CO2 7.243 kg; Código LER 17 09 04; Massa do elemento 1.03 kg; Volume 0.000687 m3
Resíduos:
- embalagem: re150104 Embalagens de metal. (componente de resíduo); rendimento 0.064 kg; Código LER 15 01 04; Massa do elemento 1 kg; Volume 0.001667 m3

**mt22www050a** Ud Cartucho de 300 ml de silicone neutro oxímico
Dados técnicos: Custo energético 61.288 MJ; Emissão de CO2 2.605 kg; Código LER 17 09 04; Massa do elemento 0.3 kg; Volume 0.0002 m3
Resíduos:
- embalagem: re170203 Plástico; rendimento 0.1 kg
