# Escada de emergência

- Propriedade do ficheiro: CYPE Ingenieros S.A.
- Formato: FIEBDC-3/2016
- Programa: Generador de precios de la construcción. CYPE Ingenieros, S.A.
- Data: 23/05/2024
- Moeda: EUR
- Custos indirectos: 3 %
- IVA: 23 %

## I Instalações

### IO Contra incêndios

#### IOE Escadas de emergência

**IOE010** Ud Escada de emergência.
Escada metálica de emergência situada no exterior do edifício, composta de vigas de apoio de degraus e patamares, para 7 pisos, de altura máxima de piso 3 m, recta de dois tramos com descanso, com uma largura útil de 1,2 m para uma sobrecarga de 400 kg/m², Euroclasse A1 de reacção ao fogo, segundo NP EN 13501-1, elaborada em oficina e montada em obra através de uniões soldadas. Composta de: FUNDAÇÃO de betão armado, realizada com betão C25/30 (XC1(P); D12; S3; Cl 0,4) fabricado em central, com agregados reciclados da classe ARB1 e aço A400 NR, com uma quantidade aproximada de 50 kg/m³, betonada sobre base de betão de limpeza, no fundo da escavação previamente realizada. ESTRUTURA metálica de perfis de aço S 275 JR laminado a quente, formada por dois pilares intermédios com perfis HEB, viga de apoio de degraus com perfis IPE e viga consola para suporte da viga de patamar com perfis HEB. DEGRAUS E PATAMAR de chapa gota de aço galvanizado, de 3 mm de espessura e GUARDA de 1,10 m de altura, de tubo de aço laminado a frio, de 40x20x1,5 mm e 20x20x1,5 mm, colocada em todo o seu perimetro e na caixa da escada. Inclusive placas de ancoragem à fundação e à estrutura do edifício, peças especiais e desperdícios.
Critérios considerados na determinação do preço da unidade de obra: O preço não inclui a escavação da fundação. O preço inclui a elaboração da armadura (corte, dobragem e moldagem de elementos) em fábrica e a montagem no lugar definitivo da sua colocação em obra, mas não inclui a cofragem.
Inclui: Formação da camada de betão de limpeza. Colocação da armadura com separadores homologados. Betonagem e compactação do betão. Coroamento e nivelamento da fundação com as placas de ancoragem. Cura do betão. Marcação dos eixos dos pilares metálicos. Corte e ajuste das peças. Levantamento das vigas. Aprumo. Resolução das uniões na base de fundação. Ajuste definitivo das peças e uniões. Verificação final do aprumo. Uniões ao edifício. Execução de encontros especiais e remates. Aplicação de duas demãos de primário anticorrosivo.
Critério de medição de projecto: Número de unidades previstas, segundo documentação gráfica de Projecto.
Critério de medição de obra: Medir-se-á o número de unidades realmente executadas segundo especificações de Projecto.

| Código | Un | Descrição | Rendimento | Preço | Importância |
|---|---|---|---|---|---|
| mt10hmf020ba | m³ | Betão simples C12/15 (X0(P); D25; S2; Cl 1,0), fabricado em central, segundo NP EN 206. (material) | 1.05 | 69.34 | 72.807 |
| mt10hes110fhmc | m³ | Betão reciclado C25/30 (XC1(P); D12; S3; Cl 0,4), com uma percentagem máxima de 25% de agregados reciclados da classe ARB1, fabricado em central, segundo NP EN 206. (material) | 6.71 | 103.85 | 696.834 |
| mt07aco020a | Ud | Separador homologado para fundações. (material) | 48.8 | 0.15 | 7.320 |
| mt07aco040b | kg | Armadura elaborada em fábrica com aço em varões nervurados, A400 NR, de vários diâmetros. (material) | 50 | 1.71 | 85.500 |
| mt41esc010b | Ud | Módulo de escada metálica de emergência, recta de dois tramos com descanso por piso de 3 m de altura máxima, com uma largura útil de 1,2 m, para uma sobrecarga de utilização de 400 kg/m², Euroclasse A1 de reacção ao fogo, segundo NP EN 13501-1, composto por: uma estrutura metálica de perfis de aço S 275 JR laminado a quente, formada por dois pilares intermédios com perfis HEB, viga de apoio de degraus com perfis IPE e viga consola para suporte da viga de patamar com perfis HEB; degraus e patamar de chapa gota de aço galvanizado, de 3 mm de espessura; e por uma guarda, de 1,10 m de altura, de tubo de aço laminado a frio, de 40x20x1,5 mm e 20x20x1,5 mm, colocada em todo o seu perimetro e na caixa da escada; com preparação de superfícies em grau SA21/2 segundo EN ISO 8501-1 e aplicação posterior de duas demãos de primário com uma espessura mínima da película seca de 30 microns por demão; elaborado em oficina. (material) | 7 | 4007.06 | 28049.420 |
| mt07ala010deb | kg | Aço laminado EN 10025 S275JR, em perfis laminados a quente, peças simples, para aplicações estruturais, acabamento com primário antioxidante. Trabalhado e montado em oficina, para colocar com ligações soldadas em obra. (material) | 70 | 1.92 | 134.400 |
| mt27pfi010 | l | Primário de secagem rápida, formulado com resinas alquídicas modificadas e fosfato de zinco. (material) | 25.69 | 4.8 | 123.312 |
| mq07gte010a | h | Autogrua de braço telescópico com uma capacidade de elevação de 12 t e 20 m de altura máxima de trabalho. (equipamento) | 9.8 | 54.88 | 537.824 |
| mq08sol020 | h | Equipamentos e elementos auxiliares para soldadura eléctrica. (equipamento) | 20 | 3.42 | 68.400 |
| mo043 | h | Oficial de 1ª armador de ferro. (mão de obra) | 0.08 | 23.64 | 1.891 |
| mo090 | h | Ajudante de armador de ferro. (mão de obra) | 0.12 | 23.07 | 2.768 |
| mo045 | h | Oficial de 1ª estruturista, em trabalhos de betonagem. (mão de obra) | 0.305 | 23.64 | 7.210 |
| mo092 | h | Ajudante de estruturista, em trabalhos de betonagem. (mão de obra) | 1.83 | 23.07 | 42.218 |
| mo047 | h | Oficial de 1ª montador de estruturas metálicas. (mão de obra) | 24.5 | 23.64 | 579.180 |
| mo094 | h | Ajudante de montador de estruturas metálicas. (mão de obra) | 24.5 | 23.07 | 565.215 |
| % | % | Custos directos complementares | 2 % | 30974.299 | 619.486 |
|  |  | Custos directos |  |  | 31593.785 |

Resíduos:
- colocação: mt10hmf020ba Betão simples C12/15 (X0(P); D25; S2; Cl 1,0), fabricado em central, segundo NP EN 206; factor de resíduo 0.00157798
- colocação: mt10hes110fhmc; factor de resíduo 0.00127478
- colocação: mt07aco040b Armadura elaborada em fábrica com aço em varões nervurados, A400 NR, de vários diâmetros; factor de resíduo 0.0075
- colocação: mt41esc010b; factor de resíduo 0.006
- colocação: mt07ala010deb; factor de resíduo 0.0045
- colocação: mt27pfi010 Primário de secagem rápida, formulado com resinas alquídicas modificadas e fosfato de zinco; factor de resíduo 0.06

## Recursos

**mt10hmf020ba** m³ Betão simples C12/15 (X0(P); D25; S2; Cl 1,0), fabricado em central, segundo NP EN 206
Dados técnicos: Custo energético 1840.000 MJ; Emissão de CO2 230.000 kg; Código LER 17 01 01; Massa do elemento 2300 kg; Volume 1.533333 m3

**mt10hes110fhmc** m³ Betão reciclado C25/30 (XC1(P); D12; S3; Cl 0,4)
Dados técnicos: Custo energético 1840.000 MJ; Emissão de CO2 230.000 kg; Código LER 17 01 01; Massa do elemento 2300 kg; Volume 1.533333 m3

**mt07aco020a** Ud Separador homologado para fundações
Dados técnicos: Custo energético 1.105 MJ; Emissão de CO2 0.114 kg
Resíduos:
- embalagem: re150101 Embalagens de papel e cartão. (componente de resíduo); rendimento 0.072 kg; Código LER 15 01 01; Massa do elemento 1 kg; Volume 0.001333 m3

**mt07aco040b** kg Armadura elaborada em fábrica com aço em varões nervurados, A400 NR, de vários diâmetros
Dados técnicos: Custo energético 9.830 MJ; Emissão de CO2 0.510 kg; Código LER 17 04 05; Massa do elemento 1 kg; Volume 0.000476 m3

**mt41esc010b** Ud Módulo de escada metálica de emergência
Dados técnicos: Custo energético 27360.765 MJ; Emissão de CO2 1419.522 kg; Código LER 17 04 05; Massa do elemento 2783 kg; Volume 1.325238 m3
Resíduos:
- embalagem: re170203 Plástico. (componente de resíduo); rendimento 0.04 kg; Código LER 17 02 03; Massa do elemento 1 kg; Volume 0.001667 m3

**mt07ala010deb** kg Aço laminado EN 10025 S275JR
Dados técnicos: Custo energético 9.830 MJ; Emissão de CO2 0.510 kg; Código LER 17 04 05; Massa do elemento 1 kg; Volume 0.000476 m3

**mt27pfi010** l Primário de secagem rápida, formulado com resinas alquídicas modificadas e fosfato de zinco
Dados técnicos: Custo energético 114.556 MJ; Emissão de CO2 4.598 kg; Código LER 17 09 04; Massa do elemento 1.406 kg; Volume 0.000937 m3
Resíduos:
- embalagem: re150104 Embalagens de metal. (componente de resíduo); rendimento 0.042 kg; Código LER 15 01 04; Massa do elemento 1 kg; Volume 0.001667 m3
