# Selagem de passagem de cabos de pequenas dimensões, com espuma intumescente

- Propriedade do ficheiro: CYPE Ingenieros S.A.
- Formato: FIEBDC-3/2016
- Programa: Generador de precios de la construcción. CYPE Ingenieros, S.A.
- Data: 17/05/2024
- Moeda: EUR
- Custos indirectos: 3 %
- IVA: 23 %

## I Instalações

### IO Contra incêndios

#### IOJ Protecção passiva contra incêndios: instalações

**IOJ010** Ud Selagem de passagem de cabos de pequenas dimensões, com espuma intumescente.
Vedação de passagem de cabos com isolamento, de diâmetro exterior maior de 21 mm e menor ou igual de 80 mm, através de uma abertura de 100 cm², em parede de 15 cm de espessura, para protecção passiva contra incêndios e garantir a resistência ao fogo EI 60, com espuma intumescente com propriedades ignífugas, cor vermelho.
Inclui: Limpeza e preparação do paramento. Aplicação da espuma. Alisamento com espátula. Limpeza final.
Critério de medição de projecto: Número de unidades previstas, segundo documentação gráfica de Projecto.
Critério de medição de obra: Medir-se-á o número de unidades realmente executadas segundo especificações de Projecto.

| Código | Un | Descrição | Rendimento | Preço | Importância |
|---|---|---|---|---|---|
| mt41phi050a | Ud | Cartucho bicomponente de 325 ml de espuma intumescente com propriedades ignífugas, cor vermelho, para vedação de passagens. (material) | 0.69 | 71.2 | 49.128 |
| mo113 | h | Operário não qualificado construção. (mão de obra) | 0.169 | 21.45 | 3.625 |
| % | % | Custos directos complementares | 2 % | 52.753 | 1.055 |
|  |  | Custos directos |  |  | 53.808 |
