# Selagem de passagem de cabos de pequenas dimensões, com almofadas intumescentes

- Propriedade do ficheiro: CYPE Ingenieros S.A.
- Formato: FIEBDC-3/2016
- Programa: Generador de precios de la construcción. CYPE Ingenieros, S.A.
- Data: 15/06/2024
- Moeda: EUR
- Custos indirectos: 3 %
- IVA: 23 %

## I Instalações

### IO Contra incêndios

#### IOJ Protecção passiva contra incêndios: instalações

**IOJ020** Ud Selagem de passagem de cabos de pequenas dimensões, com almofadas intumescentes.
Vedação de passagem de canalizações de cabos, de diâmetro exterior menor ou igual de 16 mm, através de uma abertura de 400 cm², em parede de 15 cm de espessura, para protecção passiva contra incêndios e garantir a resistência ao fogo, com 4 almofadas intumescentes com propriedades ignífugas, de 300x170x30 mm, cor branca.
Inclui: Limpeza e preparação do paramento. Colocação das almofadas intumescentes. Limpeza final.
Critério de medição de projecto: Número de unidades previstas, segundo documentação gráfica de Projecto.
Critério de medição de obra: Medir-se-á o número de unidades realmente executadas segundo especificações de Projecto.

| Código | Un | Descrição | Rendimento | Preço | Importância |
|---|---|---|---|---|---|
| mt41phi080a | Ud | Almofada intumescente, de 300x170x30 mm, cor branca, para vedação de passagens. (material) | 4 | 29.29 | 117.160 |
| mo113 | h | Operário não qualificado construção. (mão de obra) | 0.18 | 21.45 | 3.861 |
| % | % | Custos directos complementares | 2 % | 121.021 | 2.420 |
|  |  | Custos directos |  |  | 123.441 |
