# Vedação da passagem da tubagem combustível, com abraçadeira intumescente corta-fogo. Sistema "HILTI"

- Propriedade do ficheiro: CYPE Ingenieros S.A.
- Formato: FIEBDC-3/2016
- Programa: Generador de precios de la construcción. CYPE Ingenieros, S.A.
- Data: 15/06/2024
- Moeda: EUR
- Custos indirectos: 3 %
- IVA: 23 %

## I Instalações

### IO Contra incêndios

#### IOJ Protecção passiva contra incêndios: instalações

**IOJ151** Ud Vedação da passagem da tubagem combustível, com abraçadeira intumescente corta-fogo. Sistema "HILTI".
Vedação de passagem de tubo de PVC, de 90 mm de diâmetro nominal exterior, e de entre 2,7 e 4,7 mm de espessura, em parede de 15 cm de espessura, para protecção passiva contra incêndios e garantir a resistência ao fogo EI 120, com vedante acrílico com propriedades ignífugas, modelo CFS-S ACR CW "HILTI", cor branco como material de enchimento, abraçadeira intumescente, modelo CFS-C P 90/3" "HILTI", em cada face do muro, fixada com 3 ancoragens mecânicas tipo parafuso de cabeça plana com estrela interior de seis pontas para chave Torx, de aço galvanizado, modelo HUS 6x200 "HILTI", de 6 mm de diâmetro e 200 mm de comprimento.
Inclui: Limpeza e preparação do paramento. Inserção do material de enchimento. Colocação das abraçadeiras à volta do tubo. Fecho das abraçadeiras. Fixação das abraçadeiras ao paramento suporte.
Critério de medição de projecto: Número de unidades previstas, segundo documentação gráfica de Projecto.
Critério de medição de obra: Medir-se-á o número de unidades realmente executadas segundo especificações de Projecto.

| Código | Un | Descrição | Rendimento | Preço | Importância |
|---|---|---|---|---|---|
| mt41phi010g | Ud | Cartucho de 310 ml de vedante acrílico com propriedades ignífugas, modelo CFS-S ACR CW "HILTI", cor branco, para vedação de juntas e aberturas lineares. (material) | 1.689 | 12.8 | 21.619 |
| mt41phi100E | Ud | Abraçadeira intumescente, modelo CFS-C P 90/3" "HILTI", de 90 mm de diâmetro nominal exterior, para tubagem combustível, com elementos de fixação. (material) | 2 | 35.6 | 71.200 |
| mt26ahi113N | Ud | Ancoragem mecânica tipo parafuso de cabeça plana com estrela interior de seis pontas para chave Torx, de aço galvanizado, modelo HUS 6x200 "HILTI", de 6 mm de diâmetro e 200 mm de comprimento, para fixação sobre elementos de betão, fissurados ou não fissurados. (material) | 6 | 2.04 | 12.240 |
| mo020 | h | Oficial de 1ª construção. (mão de obra) | 0.24 | 22.68 | 5.443 |
| mo113 | h | Operário não qualificado construção. (mão de obra) | 0.24 | 21.45 | 5.148 |
| % | % | Custos directos complementares | 2 % | 115.650 | 2.313 |
|  |  | Custos directos |  |  | 117.963 |

Resíduos:
- colocação: mt41phi100E; factor de resíduo 0.0053
- colocação: mt26ahi113N; factor de resíduo 0.0188043

## Recursos

**mt41phi100E** Ud Abraçadeira intumescente
Dados técnicos: Custo energético 7.389 MJ; Emissão de CO2 0.551 kg; Código LER 17 04 05; Massa do elemento 0.14 kg; Volume 0.000067 m3
Resíduos:
- embalagem: re170203 Plástico. (componente de resíduo); rendimento 0.04 kg; Código LER 17 02 03; Massa do elemento 1 kg; Volume 0.001667 m3

**mt26ahi113N** Ud Ancoragem mecânica tipo parafuso de cabeça plana com estrela interior de seis pontas para chave Torx
Dados técnicos: Custo energético 3.577 MJ; Emissão de CO2 0.238 kg; Código LER 17 04 05; Massa do elemento 0.046 kg; Volume 0.000022 m3
Resíduos:
- embalagem: re170203 Plástico; rendimento 0.025 kg
