# Vedação da passagem da tubagem combustível, com abraçadeira intumescente corta-fogo. Sistema "HILTI"

- Propriedade do ficheiro: CYPE Ingenieros S.A.
- Formato: FIEBDC-3/2016
- Programa: Generador de precios de la construcción. CYPE Ingenieros, S.A.
- Data: 13/06/2024
- Moeda: EUR
- Custos indirectos: 3 %
- IVA: 23 %

## I Instalações

### IO Contra incêndios

#### IOJ Protecção passiva contra incêndios: instalações

**IOJ151** Ud Vedação da passagem da tubagem combustível, com abraçadeira intumescente corta-fogo. Sistema "HILTI".
Vedação de passagem de tubo de PVC, de 125 mm de diâmetro nominal exterior, e de entre 3,7 e 6 mm de espessura, em parede de 15 cm de espessura, para protecção passiva contra incêndios e garantir a resistência ao fogo EI 120, com vedante acrílico com propriedades ignífugas, modelo CFS-S ACR CW "HILTI", cor branco como material de enchimento, abraçadeira intumescente, modelo CFS-C P 125/5" "HILTI", em cada face do muro, fixada com 4 ancoragens mecânicas tipo parafuso de cabeça plana com estrela interior de seis pontas para chave Torx, de aço galvanizado, modelo HUS 6x35 "HILTI", de 6 mm de diâmetro e 35 mm de comprimento.
Inclui: Limpeza e preparação do paramento. Inserção do material de enchimento. Colocação das abraçadeiras à volta do tubo. Fecho das abraçadeiras. Fixação das abraçadeiras ao paramento suporte.
Critério de medição de projecto: Número de unidades previstas, segundo documentação gráfica de Projecto.
Critério de medição de obra: Medir-se-á o número de unidades realmente executadas segundo especificações de Projecto.

| Código | Un | Descrição | Rendimento | Preço | Importância |
|---|---|---|---|---|---|
| mt41phi010g | Ud | Cartucho de 310 ml de vedante acrílico com propriedades ignífugas, modelo CFS-S ACR CW "HILTI", cor branco, para vedação de juntas e aberturas lineares. (material) | 2.842 | 12.8 | 36.378 |
| mt41phi100G | Ud | Abraçadeira intumescente, modelo CFS-C P 125/5" "HILTI", de 125 mm de diâmetro nominal exterior, para tubagem combustível, com elementos de fixação. (material) | 2 | 65.8 | 131.600 |
| mt26ahi113E | Ud | Ancoragem mecânica tipo parafuso de cabeça plana com estrela interior de seis pontas para chave Torx, de aço galvanizado, modelo HUS 6x35 "HILTI", de 6 mm de diâmetro e 35 mm de comprimento, para fixação sobre elementos de betão, fissurados ou não fissurados. (material) | 8 | 0.58 | 4.640 |
| mo020 | h | Oficial de 1ª construção. (mão de obra) | 0.24 | 22.68 | 5.443 |
| mo113 | h | Operário não qualificado construção. (mão de obra) | 0.24 | 21.45 | 5.148 |
| % | % | Custos directos complementares | 2 % | 183.209 | 3.664 |
|  |  | Custos directos |  |  | 186.873 |

Resíduos:
- colocação: mt41phi100G; factor de resíduo 0.0053
- colocação: mt26ahi113E; factor de resíduo 0.01875

## Recursos

**mt41phi100G** Ud Abraçadeira intumescente
Dados técnicos: Custo energético 7.891 MJ; Emissão de CO2 0.602 kg; Código LER 17 04 05; Massa do elemento 0.16 kg; Volume 0.000076 m3
Resíduos:
- embalagem: re170203 Plástico. (componente de resíduo); rendimento 0.04 kg; Código LER 17 02 03; Massa do elemento 1 kg; Volume 0.001667 m3

**mt26ahi113E** Ud Ancoragem mecânica tipo parafuso de cabeça plana com estrela interior de seis pontas para chave Torx
Dados técnicos: Custo energético 2.623 MJ; Emissão de CO2 0.141 kg; Código LER 17 04 05; Massa do elemento 0.008 kg; Volume 0.000004 m3
Resíduos:
- embalagem: re170203 Plástico; rendimento 0.025 kg
