# Vedação da passagem da tubagem combustível, com abraçadeira intumescente corta-fogo, fornecida em rolos. Sistema "HILTI"

- Propriedade do ficheiro: CYPE Ingenieros S.A.
- Formato: FIEBDC-3/2016
- Programa: Generador de precios de la construcción. CYPE Ingenieros, S.A.
- Data: 15/06/2024
- Moeda: EUR
- Custos indirectos: 3 %
- IVA: 23 %

## I Instalações

### IO Contra incêndios

#### IOJ Protecção passiva contra incêndios: instalações

**IOJ171** Ud Vedação da passagem da tubagem combustível, com abraçadeira intumescente corta-fogo, fornecida em rolos. Sistema "HILTI".
Vedação de passagem de tubagem recta, de PVC, de 63 mm de diâmetro nominal exterior, e de entre 1,9 e 12,3 mm de espessura, em parede de 15 cm de espessura, para protecção passiva contra incêndios e garantir a resistência ao fogo EI 120, com vedante acrílico com propriedades ignífugas, modelo CFS-S ACR CW "HILTI", cor branco como material de enchimento, abraçadeira intumescente com propriedades ignífugas, modelo CFS-C EL "HILTI", de 2580x52x5,6 mm, em cada face do muro, fixada com 3 ancoragens mecânicas tipo parafuso de cabeça redonda com estrela interior de seis pontas para chave Torx, de aço galvanizado, modelo HUS3-P 6x40 5 "HILTI", de 6 mm de diâmetro e 40 mm de comprimento.
Inclui: Limpeza e preparação do paramento. Inserção do material de enchimento. Colocação das abraçadeiras à volta do tubo. Fecho das abraçadeiras. Fixação das abraçadeiras ao paramento suporte.
Critério de medição de projecto: Número de unidades previstas, segundo documentação gráfica de Projecto.
Critério de medição de obra: Medir-se-á o número de unidades realmente executadas segundo especificações de Projecto.

| Código | Un | Descrição | Rendimento | Preço | Importância |
|---|---|---|---|---|---|
| mt41phi010g | Ud | Cartucho de 310 ml de vedante acrílico com propriedades ignífugas, modelo CFS-S ACR CW "HILTI", cor branco, para vedação de juntas e aberturas lineares. (material) | 0.745 | 12.8 | 9.536 |
| mt41phi105d | Ud | Abraçadeira intumescente com propriedades ignífugas, modelo CFS-C EL "HILTI", de 2580x52x5,6 mm, para tubagem combustível, fornecida em rolos, inclusive grampos de fecho e ganchos curtos de fixação. (material) | 0.194 | 355 | 68.870 |
| mt26ahi110j | Ud | Ancoragem mecânica tipo parafuso de cabeça redonda com estrela interior de seis pontas para chave Torx, de aço galvanizado, modelo HUS3-P 6x40 5 "HILTI", de 6 mm de diâmetro e 40 mm de comprimento, para fixação sobre elementos de betão, fissurados ou não fissurados. (material) | 6 | 0.64 | 3.840 |
| mo020 | h | Oficial de 1ª construção. (mão de obra) | 0.34 | 22.68 | 7.711 |
| % | % | Custos directos complementares | 2 % | 89.957 | 1.799 |
|  |  | Custos directos |  |  | 91.756 |

Resíduos:
- colocação: mt26ahi110j; factor de resíduo 0.0187778

## Recursos

**mt26ahi110j** Ud Ancoragem mecânica tipo parafuso de cabeça redonda com estrela interior de seis pontas para chave Torx
Dados técnicos: Custo energético 2.648 MJ; Emissão de CO2 0.143 kg; Código LER 17 04 05; Massa do elemento 0.009 kg; Volume 0.000004 m3
Resíduos:
- embalagem: re170203 Plástico. (componente de resíduo); rendimento 0.025 kg; Código LER 17 02 03; Massa do elemento 1 kg; Volume 0.001667 m3
