# Protecção passiva contra incêndios de estrutura metálica, com placas de gesso laminado

- Propriedade do ficheiro: CYPE Ingenieros S.A.
- Formato: FIEBDC-3/2016
- Programa: Generador de precios de la construcción. CYPE Ingenieros, S.A.
- Data: 17/06/2024
- Moeda: EUR
- Custos indirectos: 3 %
- IVA: 23 %

## I Instalações

### IO Contra incêndios

#### IOR Protecção passiva contra incêndios: estruturas

**IOR010** m Protecção passiva contra incêndios de estrutura metálica, com placas de gesso laminado.
Sistema de protecção passiva contra incêndios de viga de aço HEA 300, protegida em 3 faces e com uma resistência ao fogo de 30 minutos, através de recobrimento com placas de gesso laminado incombustíveis, fixadas com clipes e perfis metálicos. Inclusive fixações, parafusos e massa e fita para o tratamento de juntas.
Inclui: Marcação. Colocação dos perfis angulares mediante fixações. Instalação de clipes. Colocação à pressão das mestras contra os clipes. Aparafusamento das placas aos perfis angulares e às mestras. Tratamento de juntas. Emassamento superficial.
Critério de medição de projecto: Comprimento medido segundo documentação gráfica de Projecto.
Critério de medição de obra: Medir-se-á o comprimento realmente executado segundo especificações de Projecto.

| Código | Un | Descrição | Rendimento | Preço | Importância |
|---|---|---|---|---|---|
| mt12psg200e | m | Perfil angular 30x30x0,7 mm, de aço galvanizado, segundo EN 13964. (material) | 2 | 1.14 | 2.280 |
| mt12psg082 | Ud | Fixação para betão. (material) | 3.2 | 0.32 | 1.024 |
| mt12psg050c | m | Mestra 60/27 de chapa de aço galvanizado, de 60 mm de largura, segundo EN 14195. (material) | 2 | 0.84 | 1.680 |
| mt12pmk011a | Ud | Clipe de protecção de 72x48x41 mm. (material) | 3.2 | 0.68 | 2.176 |
| mt12psg010l | m² | Placa de gesso laminado reforçada com tecido de fibra EN 15283-1 GM-F / 1200 / comprimento / 15 / com os bordos longitudinais afinados, revestido na face e costas por tecido de fibra de vidro não combustível. (material) | 1.092 | 16.58 | 18.105 |
| mt12psg010o | m² | Placa de gesso laminado reforçada com tecido de fibra EN 15283-1 GM-F / 1200 / comprimento / 25 / com os bordos longitudinais afinados, revestido na face e costas por tecido de fibra de vidro não combustível. (material) | 0.88 | 21.96 | 19.325 |
| mt12psg081c | Ud | Parafuso autoperfurante 3,5x25 mm. (material) | 30 | 0.01 | 0.300 |
| mt12psg030a | kg | Massa de juntas, segundo EN 13963. (material) | 2.55 | 0.9 | 2.295 |
| mt12psg040a | m | Fita microperfurada de papel, segundo EN 13963. (material) | 2 | 0.04 | 0.080 |
| mo053 | h | Oficial de 1ª montador de pré-fabricados interiores. (mão de obra) | 0.343 | 23.31 | 7.995 |
| mo100 | h | Ajudante de montador de pré-fabricados interiores. (mão de obra) | 0.343 | 22.13 | 7.591 |
| % | % | Custos directos complementares | 2 % | 62.851 | 1.257 |
|  |  | Custos directos |  |  | 64.108 |

Resíduos:
- colocação: mt12psg200e Perfil angular 30x30x0,7 mm, de aço galvanizado, segundo EN 13964; factor de resíduo 0.0188
- colocação: mt12psg050c Mestra 60/27 de chapa de aço galvanizado, de 60 mm de largura, segundo EN 14195; factor de resíduo 0.0188
- colocação: mt12psg010l; factor de resíduo 0.0155148
- colocação: mt12psg010o; factor de resíduo 0.0103235
- colocação: mt12psg081c Parafuso autoperfurante 3,5x25 mm; factor de resíduo 0.00533333
- colocação: mt12psg030a Massa de juntas, segundo EN 13963; factor de resíduo 0.03
- colocação: mt12psg040a Fita microperfurada de papel, segundo EN 13963; factor de resíduo 0.0440299

## Recursos

**mt12psg200e** m Perfil angular 30x30x0,7 mm, de aço galvanizado, segundo EN 13964
Dados técnicos: Custo energético 37.607 MJ; Emissão de CO2 1.158 kg; Código LER 17 04 05; Massa do elemento 0.28 kg; Volume 0.000133 m3
Resíduos:
- embalagem: re170203 Plástico. (componente de resíduo); rendimento 0.005 kg; Código LER 17 02 03; Massa do elemento 1 kg; Volume 0.001667 m3

**mt12psg050c** m Mestra 60/27 de chapa de aço galvanizado, de 60 mm de largura, segundo EN 14195
Dados técnicos: Custo energético 70.752 MJ; Emissão de CO2 2.171 kg; Código LER 17 04 05; Massa do elemento 0.53 kg; Volume 0.000252 m3
Resíduos:
- embalagem: re170203 Plástico; rendimento 0.005 kg

**mt12psg010l** m² Placa de gesso laminado reforçada com tecido de fibra EN 15283-1 GM-F / 1200 / comprimento / 15 / com os bordos
Dados técnicos: Custo energético 325.683 MJ; Emissão de CO2 4.857 kg; Código LER 17 08 02; Massa do elemento 12.38 kg; Volume 0.01238 m3
Resíduos:
- embalagem: re170203 Plástico; rendimento 0.006 kg

**mt12psg010o** m² Placa de gesso laminado reforçada com tecido de fibra EN 15283-1 GM-F / 1200 / comprimento / 25 / com os bordos
Dados técnicos: Custo energético 542.737 MJ; Emissão de CO2 8.095 kg; Código LER 17 08 02; Massa do elemento 20.63 kg; Volume 0.02063 m3
Resíduos:
- embalagem: re170203 Plástico; rendimento 0.01 kg

**mt12psg081c** Ud Parafuso autoperfurante 3,5x25 mm
Dados técnicos: Custo energético 0.015 MJ; Emissão de CO2 0.002 kg; Código LER 17 04 05; Massa do elemento 0.0015 kg
Resíduos:
- embalagem: re150101 Embalagens de papel e cartão. (componente de resíduo); rendimento 0.001 kg; Código LER 15 01 01; Massa do elemento 1 kg; Volume 0.001333 m3

**mt12psg030a** kg Massa de juntas, segundo EN 13963
Dados técnicos: Custo energético 12.798 MJ; Emissão de CO2 0.436 kg; Código LER 17 08 02; Massa do elemento 1 kg; Volume 0.001 m3
Resíduos:
- embalagem: re170203 Plástico; rendimento 0.02 kg

**mt12psg040a** m Fita microperfurada de papel, segundo EN 13963
Dados técnicos: Custo energético 0.004 MJ; Emissão de CO2 0.006 kg; Código LER 20 01 01; Massa do elemento 0.0067 kg; Volume 0.000009 m3
