# Protecção passiva contra incêndios de estrutura metálica, com placas de gesso laminado. Sistema "PLADUR"

- Propriedade do ficheiro: CYPE Ingenieros S.A.
- Formato: FIEBDC-3/2016
- Programa: Generador de precios de la construcción. CYPE Ingenieros, S.A.
- Data: 15/06/2024
- Moeda: EUR
- Custos indirectos: 3 %
- IVA: 23 %

## I Instalações

### IO Contra incêndios

#### IOR Protecção passiva contra incêndios: estruturas

**IOR015** m² Protecção passiva contra incêndios de estrutura metálica, com placas de gesso laminado. Sistema "PLADUR".
Sistema de protecção passiva contra incêndios de viga de aço HEA 100, protegida em 3 faces e com uma resistência ao fogo de 15 minutos, sistema 48-35+2x13F "PLADUR", através de recobrimento com placas de gesso laminado, fixadas com parafusos e perfis metálicos. Inclusive fixações, parafusos e massa e fita para o tratamento de juntas.
Inclui: Marcação. Fixação dos canais. Fixação dos montantes aos canais. Corte das placas. Aparafusamento das placas aos canais e aos montantes. Tratamento de juntas.
Critério de medição de projecto: Superfície resultante do desenvolvimento dos perfis metálicos que compõem a estrutura, segundo documentação gráfica de Projecto.
Critério de medição de obra: Medir-se-á a superfície realmente executada segundo especificações de Projecto, resultante do desenvolvimento dos perfis metálicos que compõem a estrutura.

| Código | Un | Descrição | Rendimento | Preço | Importância |
|---|---|---|---|---|---|
| mt12pip020j | m | Banda estanque autocolante de espuma de poliuretano de células fechadas "PLADUR", de 3 mm de espessura e 46 mm de largura, resistência térmica 0,10 m²°C/W, condutibilidade térmica 0,034 W/(m°C). (material) | 0.77 | 0.32 | 0.246 |
| mt12psg082 | Ud | Fixação para betão. (material) | 1.6 | 0.32 | 0.512 |
| mt12pfp010eb | m | Canal C 48/30 "PLADUR", de 48 mm de largura, de aço galvanizado Z1 (Z140), segundo EN 14195. (material) | 0.77 | 1.22 | 0.939 |
| mt12pfp020r | m | Montante M 48/35 "PLADUR", de 48 mm de largura, de aço galvanizado Z1 (Z140), segundo EN 14195. (material) | 4.2 | 1.45 | 6.090 |
| mt12ptp010hh | Ud | Parafuso autoperfurante de aço zincado, MM 3,5x9,5 "PLADUR", de cabeça redonda e ponta de broca; para a ligação de perfis metálicos de até 2,25 mm de espessura. (material) | 3 | 0.02 | 0.060 |
| mt12psp010lsd | m² | Placa de gesso laminado F / EN 520 - 1200 / 3000 / 12,5 / com os bordos longitudinais afinados, com resistência ao fogo F "PLADUR", Euroclasse A2-s1, d0 de reacção ao fogo, segundo NP EN 13501-1. (material) | 2.1 | 10.66 | 22.386 |
| mt12ptp010fg | Ud | Parafuso auto-roscante de aço revestido com fosfatos, PM 3,5x25 "PLADUR", com cabeça de trombeta e ponta afiada; para a fixação de placas de gesso laminado a perfis metálicos de até 0,75 mm de espessura. (material) | 23 | 0.01 | 0.230 |
| mt12ptp010ff | Ud | Parafuso auto-roscante de aço revestido com fosfatos, PM 3,5x35 "PLADUR", com cabeça de trombeta e ponta afiada; para a fixação de placas de gesso laminado a perfis metálicos de até 0,75 mm de espessura. (material) | 44 | 0.02 | 0.880 |
| mt12pep010Ja | kg | Massa de secagem em pó JN "PLADUR", 3A, cor branca, Euroclasse A2-s1, d0 de reacção ao fogo, segundo NP EN 13501-1, intervalo de temperatura de trabalho de 5 a 35°C, para aplicação manual com fita de juntas, segundo EN 13963. (material) | 0.95 | 1.24 | 1.178 |
| mt12pip010ma | m | Fita microperfurada de papel "PLADUR", de 51 mm de largura e 0,215 mm de espessura, segundo EN 13963. (material) | 9.45 | 0.06 | 0.567 |
| mo053 | h | Oficial de 1ª montador de pré-fabricados interiores. (mão de obra) | 0.66 | 23.31 | 15.385 |
| mo100 | h | Ajudante de montador de pré-fabricados interiores. (mão de obra) | 0.66 | 22.13 | 14.606 |
| % | % | Custos directos complementares | 2 % | 63.079 | 1.262 |
|  |  | Custos directos |  |  | 64.341 |

Resíduos:
- colocação: mt12pip020j; factor de resíduo 0.06
- colocação: mt12pfp010eb Canal C 48/30 "PLADUR", de 48 mm de largura, de aço galvanizado Z1 (Z140), segundo EN 14195; factor de resíduo 0.0188
- colocação: mt12pfp020r Montante M 48/35 "PLADUR", de 48 mm de largura, de aço galvanizado Z1 (Z140), segundo EN 14195; factor de resíduo 0.0182051
- colocação: mt12psp010lsd; factor de resíduo 0.018
- colocação: mt12pep010Ja; factor de resíduo 0.027311
- colocação: mt12pip010ma Fita microperfurada de papel "PLADUR", de 51 mm de largura e 0,215 mm de espessura, segundo EN 13963; factor de resíduo 0.0440299

## Recursos

**mt12pip020j** m Banda estanque autocolante de espuma de poliuretano de células fechadas "PLADUR"
Dados técnicos: Custo energético 1.495 MJ; Emissão de CO2 0.073 kg; Código LER 17 06 04; Massa do elemento 0.0097 kg; Volume 0.000016 m3
Resíduos:
- embalagem: re170203 Plástico. (componente de resíduo); rendimento 0.001 kg; Código LER 17 02 03; Massa do elemento 1 kg; Volume 0.001667 m3

**mt12pfp010eb** m Canal C 48/30 "PLADUR", de 48 mm de largura, de aço galvanizado Z1 (Z140), segundo EN 14195
Dados técnicos: Custo energético 14.659 MJ; Emissão de CO2 1.140 kg; Código LER 17 04 05; Massa do elemento 0.45 kg; Volume 0.000214 m3
Resíduos:
- embalagem: re170203 Plástico; rendimento 0.005 kg

**mt12pfp020r** m Montante M 48/35 "PLADUR", de 48 mm de largura, de aço galvanizado Z1 (Z140), segundo EN 14195
Dados técnicos: Custo energético 17.560 MJ; Emissão de CO2 1.346 kg; Código LER 17 04 05; Massa do elemento 0.59 kg; Volume 0.000281 m3
Resíduos:
- embalagem: re170203 Plástico; rendimento 0.005 kg

**mt12psp010lsd** m² Placa de gesso laminado F / EN 520 - 1200 / 3000 / 12,5 / com os bordos longitudinais afinados
Dados técnicos: Custo energético 46.326 MJ; Emissão de CO2 3.418 kg; Código LER 17 08 02; Massa do elemento 10.3 kg; Volume 0.0103 m3
Resíduos:
- embalagem: re170203 Plástico; rendimento 0.004 kg

**mt12pep010Ja** kg Massa de secagem em pó JN "PLADUR"
Dados técnicos: Custo energético 6.920 MJ; Emissão de CO2 0.291 kg; Código LER 17 08 02; Massa do elemento 1 kg; Volume 0.001 m3
Resíduos:
- embalagem: re170203 Plástico; rendimento 0.021 kg

**mt12pip010ma** m Fita microperfurada de papel "PLADUR", de 51 mm de largura e 0,215 mm de espessura, segundo EN 13963
Dados técnicos: Custo energético 0.004 MJ; Emissão de CO2 0.006 kg; Código LER 20 01 01; Massa do elemento 0.0067 kg; Volume 0.000009 m3
