# Protecção passiva contra incêndios de estrutura metálica, com painéis de lã de rocha. Sistema "ROCKWOOL"

- Propriedade do ficheiro: CYPE Ingenieros S.A.
- Formato: FIEBDC-3/2016
- Programa: Generador de precios de la construcción. CYPE Ingenieros, S.A.
- Data: 15/06/2024
- Moeda: EUR
- Custos indirectos: 3 %
- IVA: 23 %

## I Instalações

### IO Contra incêndios

#### IOR Protecção passiva contra incêndios: estruturas

**IOR025** m Protecção passiva contra incêndios de estrutura metálica, com painéis de lã de rocha. Sistema "ROCKWOOL".
Sistema Conlit Estructuras "ROCKWOOL", com ETA 09/0275 de protecção passiva contra incêndios de viga de aço HEA 160, protegida em 3 faces e com uma resistência ao fogo de 90 minutos, através de recobrimento com painel rígido de lã de rocha, Conlit P "ROCKWOOL", não revestido, de 60 mm de espessura, fixado com adesivo Cola Conlit "ROCKWOOL" e parafusos de fixação. Inclusive peças suporte cortadas do mesmo painel.
Inclui: Marcação. Corte do painel. Fixação das peças suporte ao elemento estrutural, com adesivo. Fixação do painel às peças suporte e ao elemento estrutural, com adesivo e parafusos de fixação. Resolução das uniões entre painéis, com adesivo e parafusos de fixação. Limpeza.
Critério de medição de projecto: Comprimento medido segundo documentação gráfica de Projecto.
Critério de medição de obra: Medir-se-á o comprimento realmente executado segundo especificações de Projecto.

| Código | Un | Descrição | Rendimento | Preço | Importância |
|---|---|---|---|---|---|
| mt16lrw080pe | m² | Painel rígido de lã de rocha Conlit 150 P "ROCKWOOL", segundo EN 13162, não revestido, de 60 mm de espessura, resistência térmica 1,46 m²°C/W, condutibilidade térmica 0,035 W/(m°C), Euroclasse A1 de reacção ao fogo segundo NP EN 13501-1, densidade 180 kg/m³, calor específico 0,84 J/kgK e factor de resistência à difusão do vapor de água 1,3, para protecção contra incêndios de elementos construtivos. (material) | 0.51 | 77.92 | 39.739 |
| mt16lrw081d | kg | Adesivo à base de silicatos, de presa lenta, Cola Conlit "ROCKWOOL", para a colagem de peças de lã de rocha tipo Conlit em instalações submetidas a altas temperaturas ou elementos de protecção passiva contra incêndios. (material) | 0.116 | 15.47 | 1.795 |
| mt16lrw082Df | Ud | Parafuso de união de arame de aço galvanizado em forma de hélice, de 120 mm de comprimento, para painéis de lã de rocha. (material) | 9 | 3.02 | 27.180 |
| mo054 | h | Oficial de 1ª montador de isolamentos. (mão de obra) | 0.209 | 23.31 | 4.872 |
| mo101 | h | Ajudante de montador de isolamentos. (mão de obra) | 0.209 | 22.13 | 4.625 |
| % | % | Custos directos complementares | 2 % | 78.211 | 1.564 |
|  |  | Custos directos |  |  | 79.775 |

Resíduos:
- colocação: mt16lrw080pe; factor de resíduo 0.03
- colocação: mt16lrw081d; factor de resíduo 0.03
- colocação: mt16lrw082Df Parafuso de união de arame de aço galvanizado em forma de hélice, de 120 mm de comprimento, para painéis de lã de rocha; factor de resíduo 0.0117143

## Recursos

**mt16lrw080pe** m² Painel rígido de lã de rocha Conlit 150 P "ROCKWOOL"
Dados técnicos: Custo energético 151.146 MJ; Emissão de CO2 9.452 kg; Código LER 17 06 04; Massa do elemento 10.8 kg; Volume 0.018 m3
Resíduos:
- embalagem: re170203 Plástico. (componente de resíduo); rendimento 0.034 kg; Código LER 17 02 03; Massa do elemento 1 kg; Volume 0.001667 m3

**mt16lrw081d** kg Adesivo à base de silicatos
Dados técnicos: Custo energético 0.291 MJ; Emissão de CO2 0.014 kg; Código LER 17 09 04; Massa do elemento 1 kg; Volume 0.000667 m3
Resíduos:
- embalagem: re170203 Plástico; rendimento 0.003 kg

**mt16lrw082Df** Ud Parafuso de união de arame de aço galvanizado em forma de hélice, de 120 mm de comprimento, para painéis de lã de rocha
Dados técnicos: Custo energético 2.753 MJ; Emissão de CO2 0.111 kg; Código LER 17 02 01; Massa do elemento 0.021 kg; Volume 0.000019 m3
Resíduos:
- embalagem: re170203 Plástico; rendimento 0.021 kg
