# Protecção passiva contra incêndios de estrutura metálica, com argamassa projectada

- Propriedade do ficheiro: CYPE Ingenieros S.A.
- Formato: FIEBDC-3/2016
- Programa: Generador de precios de la construcción. CYPE Ingenieros, S.A.
- Data: 15/06/2024
- Moeda: EUR
- Custos indirectos: 3 %
- IVA: 23 %

## I Instalações

### IO Contra incêndios

#### IOR Protecção passiva contra incêndios: estruturas

**IOR031** m² Protecção passiva contra incêndios de estrutura metálica, com argamassa projectada.
Sistema de protecção passiva contra incêndios de viga de aço, HEB 300, protegida nas suas 4 faces e com uma resistência ao fogo de 90 minutos, através de projecção pneumática de argamassa de lã de rocha branca, com uma espessura média de 13 mm, aplicada directamente sobre o suporte.
Inclui: Limpeza e preparação da superfície do perfil metálico. Protecção dos elementos da envolvente que possam ser afectados durante os trabalhos de projecção. Projecção mecânica da argamassa.
Critério de medição de projecto: Superfície medida segundo documentação gráfica de Projecto.
Critério de medição de obra: Medir-se-á a superfície realmente executada segundo especificações de Projecto.

| Código | Un | Descrição | Rendimento | Preço | Importância |
|---|---|---|---|---|---|
| mt16lri020b | kg | Argamassa de lã de rocha branca para protecção passiva contra o fogo através de projecção, resistência térmica 0,053 m²°C/W, condutibilidade térmica 0,061 W/(m°C), Euroclasse A1 de reacção ao fogo segundo NP EN 13501-1. (material) | 3.9 | 1.94 | 7.566 |
| mq06pym010 | h | Misturadora-bombeadora para argamassas e gessos projectados, de 3 m³/h. (equipamento) | 0.206 | 8.52 | 1.755 |
| mo030 | h | Oficial de 1ª aplicador de produtos isolantes. (mão de obra) | 0.206 | 22.68 | 4.672 |
| mo068 | h | Ajudante de aplicador de produtos isolantes. (mão de obra) | 0.206 | 22.13 | 4.559 |
| % | % | Custos directos complementares | 2 % | 18.552 | 0.371 |
|  |  | Custos directos |  |  | 18.923 |

Resíduos:
- colocação: mt16lri020b; factor de resíduo 0.012

## Recursos

**mt16lri020b** kg Argamassa de lã de rocha branca para protecção passiva contra o fogo através de projecção
Dados técnicos: Custo energético 57.790 MJ; Emissão de CO2 1.500 kg; Código LER 17 06 04; Massa do elemento 1 kg; Volume 0.001667 m3
