# Protecção passiva contra incêndios de estrutura metálica, com tinta intumescente

- Propriedade do ficheiro: CYPE Ingenieros S.A.
- Formato: FIEBDC-3/2016
- Programa: Generador de precios de la construcción. CYPE Ingenieros, S.A.
- Data: 17/05/2024
- Moeda: EUR
- Custos indirectos: 3 %
- IVA: 23 %

## I Instalações

### IO Contra incêndios

#### IOR Protecção passiva contra incêndios: estruturas

**IOR040** m² Protecção passiva contra incêndios de estrutura metálica, com tinta intumescente.
Protecção passiva contra incêndios de estrutura metálica, através da aplicação de tinta intumescente, em emulsão aquosa monocomponente, cor branca, acabamento mate liso, até formar uma espessura mínima de película seca de 1681 micras e alcançar uma resistência ao fogo de 45 minutos.
Inclui: Preparação e limpeza da superfície suporte. Aplicação das demãos de acabamento.
Critério de medição de projecto: Superfície resultante do desenvolvimento dos perfis metálicos que compõem a estrutura, segundo documentação gráfica de Projecto.
Critério de medição de obra: Medir-se-á a superfície realmente executada segundo especificações de Projecto, resultante do desenvolvimento dos perfis metálicos que compõem a estrutura.

| Código | Un | Descrição | Rendimento | Preço | Importância |
|---|---|---|---|---|---|
| mt27pwj010a | kg | Tinta intumescente, em emulsão aquosa monocomponente, cor branca, acabamento mate liso, para aplicar com pistola de alta pressão ou com trincha. (material) | 3.698 | 14.99 | 55.433 |
| mo038 | h | Oficial de 1ª pintor. (mão de obra) | 0.39 | 22.68 | 8.845 |
| mo076 | h | Ajudante de pintor. (mão de obra) | 0.39 | 22.13 | 8.631 |
| % | % | Custos directos complementares | 2 % | 72.909 | 1.458 |
|  |  | Custos directos |  |  | 74.367 |

Resíduos:
- colocação: mt27pwj010a; factor de resíduo 0.0275

## Recursos

**mt27pwj010a** kg Tinta intumescente
Dados técnicos: Custo energético 45.025 MJ; Emissão de CO2 2.346 kg; Código LER 08 01 11; Massa do elemento 1 kg; Volume 0.001111 m3
Resíduos:
- embalagem: re150104 Embalagens de metal. (componente de resíduo); rendimento 0.09 kg; Código LER 15 01 04; Massa do elemento 1 kg; Volume 0.001667 m3
