# Protecção passiva contra incêndios de elemento estrutural, com argamassa projectada. Sistema "PLACO"

- Propriedade do ficheiro: CYPE Ingenieros S.A.
- Formato: FIEBDC-3/2016
- Programa: Generador de precios de la construcción. CYPE Ingenieros, S.A.
- Data: 15/06/2024
- Moeda: EUR
- Custos indirectos: 3 %
- IVA: 23 %

## I Instalações

### IO Contra incêndios

#### IOR Protecção passiva contra incêndios: estruturas

**IOR064** m² Protecção passiva contra incêndios de elemento estrutural, com argamassa projectada. Sistema "PLACO".
Sistema de protecção passiva contra incêndios de viga de aço HEA 280, protegida em 3 faces, sistema "PLACO", através de projecção pneumática de argamassa Igniver, composta por uma base de gesso, vermiculite e aditivos especiais, reacção ao fogo classe A1, até formar uma espessura mínima de 22 mm e alcançar uma resistência ao fogo de 90 minutos.
Inclui: Limpeza e preparação da superfície do perfil metálico. Protecção dos elementos da envolvente que possam ser afectados durante os trabalhos de projecção. Projecção mecânica da argamassa.
Critério de medição de projecto: Superfície resultante do desenvolvimento dos perfis metálicos que compõem a estrutura, segundo documentação gráfica de Projecto.
Critério de medição de obra: Medir-se-á a superfície realmente executada segundo especificações de Projecto, resultante do desenvolvimento dos perfis metálicos que compõem a estrutura.

| Código | Un | Descrição | Rendimento | Preço | Importância |
|---|---|---|---|---|---|
| mt09mip010a | kg | Argamassa Igniver "PLACO", composta por uma base de gesso, vermiculite e aditivos especiais, reacção ao fogo classe A1, para protecção passiva contra o fogo através de projecção. (material) | 15.4 | 0.64 | 9.856 |
| mq06pym010 | h | Misturadora-bombeadora para argamassas e gessos projectados, de 3 m³/h. (equipamento) | 0.204 | 8.52 | 1.738 |
| mo030 | h | Oficial de 1ª aplicador de produtos isolantes. (mão de obra) | 0.204 | 22.68 | 4.627 |
| mo068 | h | Ajudante de aplicador de produtos isolantes. (mão de obra) | 0.204 | 22.13 | 4.515 |
| % | % | Custos directos complementares | 2 % | 20.736 | 0.415 |
|  |  | Custos directos |  |  | 21.151 |

Resíduos:
- colocação: mt09mip010a; factor de resíduo 0.0063

## Recursos

**mt09mip010a** kg Argamassa Igniver "PLACO"
Dados técnicos: Custo energético 4.440 MJ; Emissão de CO2 0.193 kg; Código LER 17 01 01; Massa do elemento 1 kg; Volume 0.000667 m3
Resíduos:
- embalagem: re150101 Embalagens de papel e cartão. (componente de resíduo); rendimento 0.014 kg; Código LER 15 01 01; Massa do elemento 1 kg; Volume 0.001333 m3
- embalagem: re170201 Madeira. (componente de resíduo); rendimento 0.002 kg; Código LER 17 02 01; Massa do elemento 1 kg; Volume 0.000909 m3
- embalagem: re170203 Plástico. (componente de resíduo); rendimento 0.003 kg; Código LER 17 02 03; Massa do elemento 1 kg; Volume 0.001667 m3
