# Sistema de elevação para edifícios

- Propriedade do ficheiro: CYPE Ingenieros S.A.
- Formato: FIEBDC-3/2016
- Programa: Generador de precios de la construcción. CYPE Ingenieros, S.A.
- Data: 23/05/2024
- Moeda: EUR
- Custos indirectos: 3 %
- IVA: 23 %

## I Instalações

### IS Drenagem de águas

#### ISA Sistemas de elevação

**ISA020** Ud Sistema de elevação para edifícios.
Sistema de elevação de águas saponáceas e fecais, segundo EN 12050-1, com funções de regulação, controlo, supervisão e aviso, regulação automática por nível, alarme acústico, apto para temperatura máxima até 40°C (para pouco tempo 60°C), formado por depósito de polietileno de 130 l e 770x830x550 mm, impermeável ao gás e à água, duas entradas DN 40 mm e uma DN 100 mm de livre localização, ligação na parte superior para uma tubagem de ventilação DN 70, ligação em impulsão de 80 mm, válvula antirretorno, anéis-retén para a vedação do eixo, bomba submergível dupla (principal + reserva) com carcaça de aço inoxidável, tamanho máximo de passagem de sólidos 45 mm, rotor em curto-circuito refrigerado por superfície, com protecção de sobrecarga incorporada, com uma potência nominal de 2,6 kW, 1450 r.p.m. nominais, alimentação monofásica (230V/50Hz), protecção IP67, isolamento classe H, contactos livres de tensão para indicação de funcionamento e avaria. Instalação em superfície. Inclusive acessórios, uniões e peças especiais para a instalação da electrobomba.
Inclui: Marcação do traçado da tubagem e da localização do sistema de elevação. Colocação do sistema de elevação. Execução de buracos ou utilização dos já existentes para a ligação de tubos. União e ajuste de juntas dos colectores à caixa ou às entradas e saídas já existentes. Montagem, ligação e verificação do seu correcto funcionamento.
Critério de medição de projecto: Número de unidades previstas, segundo documentação gráfica de Projecto.
Critério de medição de obra: Medir-se-á o número de unidades realmente executadas segundo especificações de Projecto.

| Código | Un | Descrição | Rendimento | Preço | Importância |
|---|---|---|---|---|---|
| mt37bcw520e | Ud | Sistema de elevação de águas saponáceas e fecais, segundo EN 12050-1, com funções de regulação, controlo, supervisão e aviso, regulação automática por nível, alarme acústico, apto para temperatura máxima até 40°C (para pouco tempo 60°C), formado por depósito de polietileno de 130 l e 770x830x550 mm, impermeável ao gás e à água, duas entradas DN 40 mm e uma DN 100 mm de livre localização, ligação na parte superior para uma tubagem de ventilação DN 70, ligação em impulsão de 80 mm, válvula antirretorno, anéis-retén para a vedação do eixo, bomba submergível dupla (principal + reserva) com carcaça de aço inoxidável, tamanho máximo de passagem de sólidos 45 mm, rotor em curto-circuito refrigerado por superfície, com protecção de sobrecarga incorporada, com uma potência nominal de 2,6 kW, 1450 r.p.m. nominais, alimentação monofásica (230V/50Hz), protecção IP67, isolamento classe H, contactos livres de tensão para indicação de funcionamento e avaria; para instalar na superfície. (material) | 1 | 4885.89 | 4885.890 |
| mt37bcw900g | Ud | Válvula de retenção, de ferro fundido cinzento, de DN 80 mm. (material) | 1 | 301.67 | 301.670 |
| mt36bom050e | m | Conduta de impulsão de águas residuais realizada com tubo de PVC para pressão de 6 atm, de 75 mm de diâmetro, com extremo abocardado, segundo NP EN 1452. (material) | 2 | 4.87 | 9.740 |
| mt36bom051e | Ud | Repercussão, por m de tubagem, de acessórios, uniões e peças especiais para tubo de PVC para pressão de 6 atm, de 75 mm de diâmetro. (material) | 2 | 1.46 | 2.920 |
| mo008 | h | Oficial de 1ª canalizador. (mão de obra) | 0.5 | 23.31 | 11.655 |
| % | % | Custos directos complementares | 2 % | 5211.875 | 104.238 |
|  |  | Custos directos |  |  | 5316.113 |

## Recursos

**mt37bcw520e** Ud Sistema de elevação de águas saponáceas e fecais
Dados técnicos: Custo energético 4782.717 MJ; Emissão de CO2 403.911 kg
Resíduos:
- embalagem: re150101 Embalagens de papel e cartão. (componente de resíduo); rendimento 1.683 kg; Código LER 15 01 01; Massa do elemento 1 kg; Volume 0.001333 m3

**mt37bcw900g** Ud Válvula de retenção, de ferro fundido cinzento, de DN 80 mm
Dados técnicos: Custo energético 0.046 MJ; Emissão de CO2 0.073 kg
Resíduos:
- embalagem: re150101 Embalagens de papel e cartão; rendimento 0.086 kg
