# Rede de ramais de descarga para cozinha

- Propriedade do ficheiro: CYPE Ingenieros S.A.
- Formato: FIEBDC-3/2016
- Programa: Generador de precios de la construcción. CYPE Ingenieros, S.A.
- Data: 19/05/2024
- Moeda: EUR
- Custos indirectos: 3 %
- IVA: 23 %

## I Instalações

### IS Drenagem de águas

#### ISD Ramais de descarga

**ISD022** Ud Rede de ramais de descarga para cozinha.
Rede de ramais de descarga, para cozinha com capacidade para: lava-loiças, tomada de descarga para máquina de lavar louça, executada com tubo de PVC, série B para a rede de drenagem que liga os aparelhos com o sifão de pavimento e com o tubo de queda, com os diâmetros necessários para cada ponto de serviço, e sifão de pavimento de PVC, insonorizado, de 110 mm de diâmetro, com tampa cega de aço inoxidável. Incluindo líquido de limpeza, adesivo para tubos e acessórios de PVC, material auxiliar para montagem e fixação, acessórios e peças especiais.
Inclui: Marcação do traçado da tubagem e da localização dos elementos de fixação. Disposição doa tubos. Fixação do material auxiliar para montagem e fixação à obra. Colocação de sifão de pavimento. Montagem, ligação e verificação do seu correcto funcionamento. Realização de ensaios.
Critério de medição de projecto: Número de unidades previstas, segundo documentação gráfica de Projecto.
Critério de medição de obra: Medir-se-á o número de unidades realmente executadas segundo especificações de Projecto.

| Código | Un | Descrição | Rendimento | Preço | Importância |
|---|---|---|---|---|---|
| mt36tit010cc | m | Tubo de PVC, série B, de 50 mm de diâmetro e 3 mm de espessura, segundo NP EN 1329-1, com o preço incrementado em 10% relativamente a acessórios e peças especiais. (material) | 3.44 | 2.33 | 8.015 |
| mt30del010a | Ud | Ponto de escoamento para electrodoméstico, com ligação mista macho de PVC, de 40 mm de diâmetro. (material) | 1 | 2.82 | 2.820 |
| mt11var009 | l | Líquido de limpeza para colagem com adesivo de tubos e acessórios de PVC. (material) | 0.215 | 37.6 | 8.084 |
| mt11var010 | l | Cola para tubos e acessórios de PVC. (material) | 0.108 | 47.92 | 5.175 |
| mt36tiq050fd | m | Tubo multicamada de PVC, segundo NP EN 1453-1, insonorizado e resistente ao fogo (reacção ao fogo classe B-s1, d0 segundo NP EN 13501-1), de 110 mm de diâmetro e 3,2 mm de espessura, 3 m de comprimento nominal, com embocadura, união à pressão com junta elástica, com o preço incrementado em 15% relativamente a acessórios e peças especiais. (material) | 0.7 | 21.11 | 14.777 |
| mt36bsq015a | Ud | Sifão de pavimento de PVC, insonorizado, de 110 mm de diâmetro, com cinco entradas de 40 mm de diâmetro e uma saída de 50 mm de diâmetro, com tampa cega de aço inoxidável. (material) | 1 | 25.14 | 25.140 |
| mt36tit010ca | m | Tubo de PVC, série B, de 50 mm de diâmetro e 3 mm de espessura, segundo NP EN 1329-1. (material) | 1 | 2.12 | 2.120 |
| mo008 | h | Oficial de 1ª canalizador. (mão de obra) | 4.7 | 23.31 | 109.557 |
| mo107 | h | Ajudante de canalizador. (mão de obra) | 2.35 | 22.09 | 51.912 |
| % | % | Custos directos complementares | 2 % | 227.600 | 4.552 |
|  |  | Custos directos |  |  | 232.152 |

Resíduos:
- colocação: mt36tit010cc; factor de resíduo 0.08
- colocação: mt11var009 Líquido de limpeza para colagem com adesivo de tubos e acessórios de PVC; factor de resíduo 0.0275
- colocação: mt36tiq050fd; factor de resíduo 0.0639857
- colocação: mt36tit010ca Tubo de PVC, série B, de 50 mm de diâmetro e 3 mm de espessura, segundo NP EN 1329-1; factor de resíduo 0.08

## Recursos

**mt36tit010cc** m Tubo de PVC, série B
Dados técnicos: Custo energético 34.762 MJ; Emissão de CO2 3.151 kg; Código LER 17 02 03; Massa do elemento 0.66 kg; Volume 0.0011 m3
Resíduos:
- embalagem: re170201 Madeira. (componente de resíduo); rendimento 0.04 kg; Código LER 17 02 01; Massa do elemento 1 kg; Volume 0.000909 m3
- embalagem: re170203 Plástico. (componente de resíduo); rendimento 0.001 kg; Código LER 17 02 03; Massa do elemento 1 kg; Volume 0.001667 m3

**mt11var009** l Líquido de limpeza para colagem com adesivo de tubos e acessórios de PVC
Dados técnicos: Custo energético 3.819 MJ; Emissão de CO2 0.202 kg; Código LER 20 01 30; Massa do elemento 1 kg; Volume 0.001 m3
Resíduos:
- embalagem: re170203 Plástico; rendimento 0.032 kg

**mt36tiq050fd** m Tubo multicamada de PVC
Dados técnicos: Custo energético 76.876 MJ; Emissão de CO2 7.789 kg; Código LER 17 02 03; Massa do elemento 1.61 kg; Volume 0.002683 m3
Resíduos:
- embalagem: re170201 Madeira; rendimento 0.04 kg
- embalagem: re170203 Plástico; rendimento 0.001 kg

**mt36bsq015a** Ud Sifão de pavimento de PVC
Dados técnicos: Custo energético 46.812 MJ; Emissão de CO2 5.641 kg
Resíduos:
- embalagem: re150101 Embalagens de papel e cartão. (componente de resíduo); rendimento 0.037 kg; Código LER 15 01 01; Massa do elemento 1 kg; Volume 0.001333 m3

**mt36tit010ca** m Tubo de PVC, série B, de 50 mm de diâmetro e 3 mm de espessura, segundo NP EN 1329-1
Dados técnicos: Custo energético 34.762 MJ; Emissão de CO2 3.151 kg; Código LER 17 02 03; Massa do elemento 0.66 kg; Volume 0.0011 m3
Resíduos:
- embalagem: re170201 Madeira; rendimento 0.04 kg
- embalagem: re170203 Plástico; rendimento 0.001 kg
