# Conduta circular de chapa de aço galvanizado

- Propriedade do ficheiro: CYPE Ingenieros S.A.
- Formato: FIEBDC-3/2016
- Programa: Generador de precios de la construcción. CYPE Ingenieros, S.A.
- Data: 31/05/2024
- Moeda: EUR
- Custos indirectos: 3 %
- IVA: 23 %

## I Instalações

### IV Ventilação

#### IVV Condutas de admissão e extracção para ventilação

**IVV020** m Conduta circular de chapa de aço galvanizado.
Conduta circular de ventilação, formada por tubo de chapa de aço galvanizado de parede simples lisa, auto-conectável macho-fêmea, de 100 mm de diâmetro e 0,6 mm de espessura da chapa, colocada em posição vertical. Inclusive material auxiliar para montagem e fixação, acessórios e peças especiais.
Critérios considerados na determinação do preço da unidade de obra: O preço não inclui as comportas de regulação, as comportas corta-fogo, as grelhas nem os difusores.
Inclui: Marcação do traçado da conduta e da localização dos elementos de fixação. Colocação de tubos, acessórios e peças especiais. Fixação do material auxiliar para montagem e fixação à obra. Montagem, ligação e verificação do seu correcto funcionamento. Realização de ensaios.
Critério de medição de projecto: Comprimento projectado, segundo documentação gráfica de Projecto, medido entre os eixos dos elementos ou dos pontos a ligar, sem descontar as peças especiais.
Critério de medição de obra: Medir-se-á o comprimento realmente executado segundo especificações de Projecto.

| Código | Un | Descrição | Rendimento | Preço | Importância |
|---|---|---|---|---|---|
| mt42cvg410a | Ud | Material auxiliar para montagem e fixação das condutas de chapa de aço galvanizado de parede simples lisa, de 100 mm de diâmetro. (material) | 1 | 0.24 | 0.240 |
| mt42cvg010ad | m | Tubo de chapa de aço galvanizado de parede simples lisa, auto-conectável macho-fêmea, de 100 mm de diâmetro e 0,6 mm de espessura da chapa, fornecido em tramos de 1 m, com o preço incrementado em 15% relativamente a acessórios e peças especiais. (material) | 1 | 5.55 | 5.550 |
| mo013 | h | Oficial de 1ª montador de condutas de chapa metálica. (mão de obra) | 0.18 | 23.31 | 4.196 |
| mo084 | h | Ajudante de montador de condutas de chapa metálica. (mão de obra) | 0.09 | 22.13 | 1.992 |
| % | % | Custos directos complementares | 2 % | 11.978 | 0.240 |
|  |  | Custos directos |  |  | 12.218 |

Resíduos:
- colocação: mt42cvg010ad; factor de resíduo 0.0333

## Recursos

**mt42cvg010ad** m Tubo de chapa de aço galvanizado de parede simples lisa
Dados técnicos: Custo energético 38.933 MJ; Emissão de CO2 3.783 kg; Código LER 17 04 05; Massa do elemento 1.48 kg; Volume 0.000705 m3
Resíduos:
- embalagem: re170201 Madeira. (componente de resíduo); rendimento 0.011 kg; Código LER 17 02 01; Massa do elemento 1 kg; Volume 0.000909 m3
- embalagem: re170203 Plástico. (componente de resíduo); rendimento 0.003 kg; Código LER 17 02 03; Massa do elemento 1 kg; Volume 0.001667 m3
