# Tubo de aço preto

- Propriedade do ficheiro: CYPE Ingenieros S.A.
- Formato: FIEBDC-3/2016
- Programa: Generador de precios de la construcción. CYPE Ingenieros, S.A.
- Data: 02/06/2024
- Moeda: EUR
- Custos indirectos: 3 %
- IVA: 23 %

## I Instalações

### IW Suportes, tubos e acessórios para fluidos

#### IWA De aço

**IWA005** m Tubo de aço preto.
Tubo de aço preto, com soldadura longitudinal por resistência eléctrica, série M, de 3/8" DN 10 mm de diâmetro e 2,3 mm de espessura, união roscada.
Critérios considerados na determinação do preço da unidade de obra: O preço não inclui o suporte nem os acessórios.
Inclui: Marcação. Colocação. Realização de ensaios.
Critério de medição de projecto: Comprimento medido segundo documentação gráfica de Projecto.
Critério de medição de obra: Medir-se-á o comprimento realmente executado segundo especificações de Projecto.

| Código | Un | Descrição | Rendimento | Preço | Importância |
|---|---|---|---|---|---|
| mt08tan010aa | m | Tubo de aço preto, com soldadura longitudinal por resistência eléctrica, série M, de 3/8" DN 10 mm de diâmetro e 2,3 mm de espessura, segundo NP EN 10255. (material) | 1 | 2.31 | 2.310 |
| mo008 | h | Oficial de 1ª canalizador. (mão de obra) | 0.034 | 23.31 | 0.793 |
| mo107 | h | Ajudante de canalizador. (mão de obra) | 0.034 | 22.09 | 0.751 |
| % | % | Custos directos complementares | 2 % | 3.854 | 0.077 |
|  |  | Custos directos |  |  | 3.931 |

Resíduos:
- colocação: mt08tan010aa; factor de resíduo 0.035

## Recursos

**mt08tan010aa** m Tubo de aço preto
Dados técnicos: Custo energético 10.032 MJ; Emissão de CO2 0.422 kg; Código LER 17 04 05; Massa do elemento 0.839 kg; Volume 0.0004 m3
Resíduos:
- embalagem: re170201 Madeira. (componente de resíduo); rendimento 0.011 kg; Código LER 17 02 01; Massa do elemento 1 kg; Volume 0.000909 m3
- embalagem: re170203 Plástico. (componente de resíduo); rendimento 0.003 kg; Código LER 17 02 03; Massa do elemento 1 kg; Volume 0.001667 m3
