# Janela para telhado

- Propriedade do ficheiro: CYPE Ingenieros S.A.
- Formato: FIEBDC-3/2016
- Programa: Generador de precios de la construcción. CYPE Ingenieros, S.A.
- Data: 15/06/2024
- Moeda: EUR
- Custos indirectos: 3 %
- IVA: 23 %

## L Vãos

### LC Caixilharias

#### LCN Janelas para telhados

**LCN010** Ud Janela para telhado.
Janela de cobertura, com abertura giratória de accionamento manual através de barra de manobra, de 94x160 cm, executada em madeira lamelada de pinho nórdico, acabamento com verniz transparente, com vidro duplo de baixa emissividade (vidro interior Float de 4 mm de baixa emissividade, câmara de ar preenchida com gás árgon de 16 mm e vidro exterior temperado de 4 mm de baixa emissividade), em telhado de perfil ondulado de telha, fibrocimento ou materiais similares, com pendentes de 15° a 90°, com aro de estanquidade de alumínio.
Inclui: Marcação. Disposição, aprumo e nivelamento do aro. Aparafusamento dos elementos de fixação do aro. Vedação de juntas perimetrais. Colocação de guarnições. Colocação de acessórios.
Critério de medição de projecto: Número de unidades previstas, segundo documentação gráfica de Projecto.
Critério de medição de obra: Medir-se-á o número de unidades realmente executadas segundo especificações de Projecto.

| Código | Un | Descrição | Rendimento | Preço | Importância |
|---|---|---|---|---|---|
| mt22vtg010an | Ud | Janela de cobertura, com abertura giratória de accionamento manual através de barra de manobra, de 94x160 cm, executada em madeira lamelada de pinho nórdico, acabamento com verniz transparente, com vidro duplo de baixa emissividade (vidro interior Float de 4 mm de baixa emissividade, câmara de ar preenchida com gás árgon de 16 mm e vidro exterior temperado de 4 mm de baixa emissividade). (material) | 1 | 498.84 | 498.840 |
| mt22vtw010ana | Ud | Aro de estanquidade de alumínio para janela de cobertura, de 94x160 cm, cor cinzento, para telhado de perfil ondulado de telha, fibrocimento ou materiais similares com pendente superior a 15°. (material) | 1 | 137.74 | 137.740 |
| mo011 | h | Oficial de 1ª montador. (mão de obra) | 1.5 | 23.31 | 34.965 |
| mo080 | h | Ajudante de montador. (mão de obra) | 0.75 | 22.13 | 16.598 |
| % | % | Custos directos complementares | 2 % | 688.143 | 13.763 |
|  |  | Custos directos |  |  | 701.906 |

Resíduos:
- colocação: mt22vtw010ana; factor de resíduo 0.024

## Recursos

**mt22vtg010an** Ud Janela de cobertura
Dados técnicos: Custo energético 1701.481 MJ; Emissão de CO2 -23.122 kg
Resíduos:
- embalagem: re170203 Plástico. (componente de resíduo); rendimento 0.121 kg; Código LER 17 02 03; Massa do elemento 1 kg; Volume 0.001667 m3
- embalagem: re170604 Materiais de isolamento não abrangidos em 17 06 01 e 17 06 03. (componente de resíduo); rendimento 0.026 kg; Código LER 17 06 04; Massa do elemento 1 kg; Volume 0.001667 m3

**mt22vtw010ana** Ud Aro de estanquidade de alumínio para janela de cobertura
Dados técnicos: Custo energético 25.292 MJ; Emissão de CO2 1.843 kg; Código LER 17 04 02; Massa do elemento 0.219 kg; Volume 0.000146 m3
Resíduos:
- embalagem: re170203 Plástico; rendimento 0.008 kg
