# Janela para telhado

- Propriedade do ficheiro: CYPE Ingenieros S.A.
- Formato: FIEBDC-3/2016
- Programa: Generador de precios de la construcción. CYPE Ingenieros, S.A.
- Data: 15/06/2024
- Moeda: EUR
- Custos indirectos: 3 %
- IVA: 23 %

## L Vãos

### LC Caixilharias

#### LCN Janelas para telhados

**LCN010** Ud Janela para telhado.
Janela de cobertura, com abertura giratória de accionamento manual através de barra de manobra, de 114x70 cm, executada em madeira lamelada de pinho nórdico, acabamento com verniz transparente, com vidro duplo de baixa emissividade (vidro interior Float de 4 mm de baixa emissividade, câmara de ar preenchida com gás árgon de 16 mm e vidro exterior temperado de 4 mm de baixa emissividade), em telhado de perfil ondulado de telha, fibrocimento ou materiais similares, com pendentes de 15° a 90°, com aro de estanquidade de alumínio, com persiana exterior de accionamento eléctrico e unidade de controlo individual, para accionamento à distância de acessórios de janelas de cobertura, com comando à distância unidireccional por radiofrequência.
Inclui: Marcação. Disposição, aprumo e nivelamento do aro. Aparafusamento dos elementos de fixação do aro. Vedação de juntas perimetrais. Colocação de guarnições. Colocação de acessórios.
Critério de medição de projecto: Número de unidades previstas, segundo documentação gráfica de Projecto.
Critério de medição de obra: Medir-se-á o número de unidades realmente executadas segundo especificações de Projecto.

| Código | Un | Descrição | Rendimento | Preço | Importância |
|---|---|---|---|---|---|
| mt22vtg010ao | Ud | Janela de cobertura, com abertura giratória de accionamento manual através de barra de manobra, de 114x70 cm, executada em madeira lamelada de pinho nórdico, acabamento com verniz transparente, com vidro duplo de baixa emissividade (vidro interior Float de 4 mm de baixa emissividade, câmara de ar preenchida com gás árgon de 16 mm e vidro exterior temperado de 4 mm de baixa emissividade). (material) | 1 | 479 | 479.000 |
| mt22vtw010ara | Ud | Aro de estanquidade de alumínio para janela de cobertura, de 114x70 cm, cor cinzento, para telhado de perfil ondulado de telha, fibrocimento ou materiais similares com pendente superior a 15°. (material) | 1 | 130.95 | 130.950 |
| mt22vtw020bo | Ud | Persiana exterior de accionamento eléctrico, para janela de cobertura de 114x70 cm. (material) | 1 | 462.69 | 462.690 |
| mt22vtw090a | Ud | Unidade de controlo individual, para accionamento à distância de um acessório de janela de cobertura, com comando à distância. (material) | 1 | 112.52 | 112.520 |
| mo011 | h | Oficial de 1ª montador. (mão de obra) | 3.4 | 23.31 | 79.254 |
| mo080 | h | Ajudante de montador. (mão de obra) | 1.3 | 22.13 | 28.769 |
| mo003 | h | Oficial de 1ª electricista. (mão de obra) | 0.2 | 23.31 | 4.662 |
| % | % | Custos directos complementares | 2 % | 1297.845 | 25.957 |
|  |  | Custos directos |  |  | 1323.802 |

Resíduos:
- colocação: mt22vtw010ara; factor de resíduo 0.024

## Recursos

**mt22vtg010ao** Ud Janela de cobertura
Dados técnicos: Custo energético 949.453 MJ; Emissão de CO2 -12.543 kg
Resíduos:
- embalagem: re170203 Plástico. (componente de resíduo); rendimento 0.12 kg; Código LER 17 02 03; Massa do elemento 1 kg; Volume 0.001667 m3
- embalagem: re170604 Materiais de isolamento não abrangidos em 17 06 01 e 17 06 03. (componente de resíduo); rendimento 0.026 kg; Código LER 17 06 04; Massa do elemento 1 kg; Volume 0.001667 m3

**mt22vtw010ara** Ud Aro de estanquidade de alumínio para janela de cobertura
Dados técnicos: Custo energético 18.575 MJ; Emissão de CO2 1.349 kg; Código LER 17 04 02; Massa do elemento 0.159 kg; Volume 0.000106 m3
Resíduos:
- embalagem: re170203 Plástico; rendimento 0.008 kg
