# Janela para telhado

- Propriedade do ficheiro: CYPE Ingenieros S.A.
- Formato: FIEBDC-3/2016
- Programa: Generador de precios de la construcción. CYPE Ingenieros, S.A.
- Data: 15/06/2024
- Moeda: EUR
- Custos indirectos: 3 %
- IVA: 23 %

## L Vãos

### LC Caixilharias

#### LCN Janelas para telhados

**LCN010** Ud Janela para telhado.
Janela de cobertura, com abertura giratória de accionamento manual através de barra de manobra, de 78x118 cm, executada em madeira lamelada de pinho nórdico, acabamento com verniz transparente, com vidro duplo de baixa emissividade (vidro interior Float de 4 mm de baixa emissividade, câmara de ar preenchida com gás árgon de 16 mm e vidro exterior temperado de 4 mm de baixa emissividade), em telhado de perfil ondulado de telha, fibrocimento ou materiais similares, com pendentes de 15° a 90°, com aro de estanquidade de alumínio.
Inclui: Marcação. Disposição, aprumo e nivelamento do aro. Aparafusamento dos elementos de fixação do aro. Vedação de juntas perimetrais. Colocação de guarnições. Colocação de acessórios.
Critério de medição de projecto: Número de unidades previstas, segundo documentação gráfica de Projecto.
Critério de medição de obra: Medir-se-á o número de unidades realmente executadas segundo especificações de Projecto.

| Código | Un | Descrição | Rendimento | Preço | Importância |
|---|---|---|---|---|---|
| mt22vtg010ah | Ud | Janela de cobertura, com abertura giratória de accionamento manual através de barra de manobra, de 78x118 cm, executada em madeira lamelada de pinho nórdico, acabamento com verniz transparente, com vidro duplo de baixa emissividade (vidro interior Float de 4 mm de baixa emissividade, câmara de ar preenchida com gás árgon de 16 mm e vidro exterior temperado de 4 mm de baixa emissividade). (material) | 1 | 387.77 | 387.770 |
| mt22vtw010aha | Ud | Aro de estanquidade de alumínio para janela de cobertura, de 78x118 cm, cor cinzento, para telhado de perfil ondulado de telha, fibrocimento ou materiais similares com pendente superior a 15°. (material) | 1 | 111.55 | 111.550 |
| mo011 | h | Oficial de 1ª montador. (mão de obra) | 1.3 | 23.31 | 30.303 |
| mo080 | h | Ajudante de montador. (mão de obra) | 0.65 | 22.13 | 14.385 |
| % | % | Custos directos complementares | 2 % | 544.008 | 10.880 |
|  |  | Custos directos |  |  | 554.888 |

Resíduos:
- colocação: mt22vtw010aha; factor de resíduo 0.024

## Recursos

**mt22vtg010ah** Ud Janela de cobertura
Dados técnicos: Custo energético 1077.851 MJ; Emissão de CO2 -14.376 kg
Resíduos:
- embalagem: re170203 Plástico. (componente de resíduo); rendimento 0.116 kg; Código LER 17 02 03; Massa do elemento 1 kg; Volume 0.001667 m3
- embalagem: re170604 Materiais de isolamento não abrangidos em 17 06 01 e 17 06 03. (componente de resíduo); rendimento 0.025 kg; Código LER 17 06 04; Massa do elemento 1 kg; Volume 0.001667 m3

**mt22vtw010aha** Ud Aro de estanquidade de alumínio para janela de cobertura
Dados técnicos: Custo energético 19.695 MJ; Emissão de CO2 1.431 kg; Código LER 17 04 02; Massa do elemento 0.169 kg; Volume 0.000113 m3
Resíduos:
- embalagem: re170203 Plástico; rendimento 0.008 kg
