# Porta exterior metálica

- Propriedade do ficheiro: CYPE Ingenieros S.A.
- Formato: FIEBDC-3/2016
- Programa: Generador de precios de la construcción. CYPE Ingenieros, S.A.
- Data: 03/06/2024
- Moeda: EUR
- Custos indirectos: 3 %
- IVA: 23 %

## L Vãos

### LE Portas exteriores

#### LEA De aço

**LEA010** Ud Porta exterior metálica.
Porta de entrada de uma folha de 52 mm de espessura, 890x2040 mm de vão e altura de passagem, acabamento pintado com resina de epóxi cor branca formada por duas chapas de aço galvanizado de 1 mm de espessura, dobradas, cunhadas com uma almofada superior e outra inferior a uma face, ensambladas e montadas, com câmara intermédia preenchida com poliuretano, sobre aro de aço galvanizado de 1,5 mm de espessura com ganchos de ancoragem à obra, fechadura com um ponto de fecho, pré-aro de aço galvanizado com ganchos de ancoragem à obra. Inclusive silicone neutro para a vedação das juntas perimetrais.
Inclui: Colocação do pré-aro. Colocação da porta. Ajuste final da folha. Vedação de juntas perimetrais.
Critério de medição de projecto: Número de unidades previstas, segundo documentação gráfica de Projecto.
Critério de medição de obra: Medir-se-á o número de unidades realmente executadas segundo especificações de Projecto.

| Código | Un | Descrição | Rendimento | Preço | Importância |
|---|---|---|---|---|---|
| mt26pec010Gaaa | Ud | Porta de entrada de uma folha de 52 mm de espessura, 890x2040 mm de vão e altura de passagem, acabamento pintado com resina de epóxi cor branca formada por duas chapas de aço galvanizado de 1 mm de espessura, dobradas, cunhadas com uma almofada superior e outra inferior a uma face, ensambladas e montadas, com câmara intermédia preenchida com poliuretano, sobre aro de aço galvanizado de 1,5 mm de espessura com ganchos de ancoragem à obra, inclusive dobradiças de aço latonado com regulação nas três direcções, segundo EN 1935, pernos anti-arrombamento, visor, fechadura de segurança embutida com um ponto de fecho, cilindro de latão com chave, espelho de segurança redondo e maçaneta para a parte exterior e espelho e manivela de latão para a parte interior. (material) | 1 | 333.58 | 333.580 |
| mt26pec015a | Ud | Pré-aro de aço galvanizado, para porta de entrada de aço galvanizado de uma folha, com ganchos de ancoragem à obra. (material) | 1 | 50 | 50.000 |
| mt15sja100 | Ud | Cartucho de pasta de silicone neutro. (material) | 0.2 | 3.13 | 0.626 |
| mo020 | h | Oficial de 1ª construção. (mão de obra) | 0.5 | 22.68 | 11.340 |
| mo113 | h | Operário não qualificado construção. (mão de obra) | 0.5 | 21.45 | 10.725 |
| mo018 | h | Oficial de 1ª serralheiro. (mão de obra) | 0.65 | 22.98 | 14.937 |
| mo059 | h | Ajudante de serralheiro. (mão de obra) | 0.65 | 22.2 | 14.430 |
| % | % | Custos directos complementares | 2 % | 435.638 | 8.713 |
|  |  | Custos directos |  |  | 444.351 |

Resíduos:
- colocação: mt15sja100 Cartucho de pasta de silicone neutro; factor de resíduo 0.06

## Recursos

**mt26pec010Gaaa** Ud Porta de entrada de uma folha de 52 mm de espessura
Dados técnicos: Custo energético 2560.212 MJ; Emissão de CO2 199.433 kg
Resíduos:
- embalagem: re170203 Plástico. (componente de resíduo); rendimento 0.114 kg; Código LER 17 02 03; Massa do elemento 1 kg; Volume 0.001667 m3
- embalagem: re170604 Materiais de isolamento não abrangidos em 17 06 01 e 17 06 03. (componente de resíduo); rendimento 0.025 kg; Código LER 17 06 04; Massa do elemento 1 kg; Volume 0.001667 m3

**mt15sja100** Ud Cartucho de pasta de silicone neutro
Dados técnicos: Custo energético 87.088 MJ; Emissão de CO2 3.667 kg; Código LER 17 09 04; Massa do elemento 0.45 kg; Volume 0.0003 m3
Resíduos:
- embalagem: re170203 Plástico; rendimento 0.1 kg
