# Bloco-porta exterior de entrada a habitação, com vitral, de aço galvanizado, com moldura

- Propriedade do ficheiro: CYPE Ingenieros S.A.
- Formato: FIEBDC-3/2016
- Programa: Generador de precios de la construcción. CYPE Ingenieros, S.A.
- Data: 05/06/2024
- Moeda: EUR
- Custos indirectos: 3 %
- IVA: 23 %

## L Vãos

### LE Portas exteriores

#### LEA De aço

**LEA030** Ud Bloco-porta exterior de entrada a habitação, com vitral, de aço galvanizado, com moldura.
Bloco-porta exterior de entrada a habitação, com vitral, de uma folha, com moldura de estilo provençal, 950x2050 mm de vão e altura de passagem, composto por duas chapas de aço galvanizado de 1 mm de espessura, dobradas, ensambladas e montadas, com câmara intermédia preenchida com poliuretano injectado de alta densidade, acabamento lacado cor branca nas suas faces e cantos, com vidro duplo (vidro interior laminado translúcido de 3+3 mm, câmara de ar de 8 mm, vidro exterior laminado translúcido de 3+3 mm), caixilho de aço e aro de aço galvanizado de 1,5 mm de espessura e 100 mm de largura com ganchos de ancoragem à obra, com fechadura de segurança com três pontos frontaiss de fecho; sem pré-aro. Inclusive ganchos de ancoragem para a fixação do aro ao paramento, guarnição de 45 mm de largura, acabamento lacado cor branca e perfil de fixação de 40 mm de largura, acabamento lacado cor branca.
Critérios considerados na determinação do preço da unidade de obra: O preço não inclui o assentamento da caixilharia.
Inclui: Marcação de pontos de fixação. Alojamento e calçamento do aro na abertura do paramento. Colocação da folha. Enchimento da folga entre aro e paramento con espuma de poliuretano. Colocação de ferragens de fecho e acessórios. Colocação de guarnições e alizares. Ajuste final.
Critério de medição de projecto: Número de unidades previstas, segundo documentação gráfica de Projecto.
Critério de medição de obra: Medir-se-á o número de unidades realmente executadas segundo especificações de Projecto.

| Código | Un | Descrição | Rendimento | Preço | Importância |
|---|---|---|---|---|---|
| mt26pet211bwfz | Ud | Bloco-porta exterior de entrada a habitação, com vitral, de uma folha, com moldura de estilo provençal, 950x2050 mm de vão e altura de passagem, composto por duas chapas de aço galvanizado de 1 mm de espessura, dobradas, ensambladas e montadas, com câmara intermédia preenchida com poliuretano injectado de alta densidade, acabamento lacado cor branca nas suas faces e cantos, com vidro duplo (vidro interior laminado translúcido de 3+3 mm, câmara de ar de 8 mm, vidro exterior laminado translúcido de 3+3 mm), caixilho de aço e aro de aço galvanizado de 1,5 mm de espessura e 100 mm de largura com ganchos de ancoragem à obra, com fechadura de segurança com três pontos frontaiss de fecho, dobradiças de alta segurança, anti-alavanca, manivela curva com espelho comprido, de latão, maçaneta circular com espelho redondo, de aço inoxidável e junta perimetral de estanquidade de borracha. (material) | 1 | 706.47 | 706.470 |
| mt26pet135a | m | Perfil de fixação de 40 mm de largura, acabamento lacado cor branca. (material) | 5.05 | 25.28 | 127.664 |
| mt26pet130a | m | Guarnição de 45 mm de largura, acabamento lacado cor branca. (material) | 5.05 | 24.33 | 122.867 |
| mt22www040 | Ud | Aerossol de 750 ml de espuma adesiva auto-expansível, elástica, de poliuretano monocomponente, de 25 kg/m³ de densidade, condutibilidade térmica 0,0345 W/(m°C), 135% de expansão, alongamento até à rotura 45% e 7 N/cm² de resistência à tracção, estável de -40°C a 90°C; para aplicar com pistola; segundo EN 13165. (material) | 0.1 | 8.37 | 0.837 |
| mo018 | h | Oficial de 1ª serralheiro. (mão de obra) | 1.15 | 22.98 | 26.427 |
| mo059 | h | Ajudante de serralheiro. (mão de obra) | 0.95 | 22.2 | 21.090 |
| % | % | Custos directos complementares | 2 % | 1005.355 | 20.107 |
|  |  | Custos directos |  |  | 1025.462 |

Resíduos:
- colocação: mt22www040; factor de resíduo 0.024

## Recursos

**mt26pet211bwfz** Ud Bloco-porta exterior de entrada a habitação
Dados técnicos: Custo energético 1032.239 MJ; Emissão de CO2 77.594 kg
Resíduos:
- embalagem: re170203 Plástico. (componente de resíduo); rendimento 0.13 kg; Código LER 17 02 03; Massa do elemento 1 kg; Volume 0.001667 m3
- embalagem: re170604 Materiais de isolamento não abrangidos em 17 06 01 e 17 06 03. (componente de resíduo); rendimento 0.027 kg; Código LER 17 06 04; Massa do elemento 1 kg; Volume 0.001667 m3

**mt22www040** Ud Aerossol de 750 ml de espuma adesiva auto-expansível
Dados técnicos: Custo energético 4.178 MJ; Emissão de CO2 0.208 kg; Código LER 17 06 04; Massa do elemento 0.01875 kg; Volume 0.000031 m3
Resíduos:
- embalagem: re150104 Embalagens de metal. (componente de resíduo); rendimento 0.15 kg; Código LER 15 01 04; Massa do elemento 1 kg; Volume 0.001667 m3
