# Portão basculante para garagem, de aço galvanizado

- Propriedade do ficheiro: CYPE Ingenieros S.A.
- Formato: FIEBDC-3/2016
- Programa: Generador de precios de la construcción. CYPE Ingenieros, S.A.
- Data: 15/06/2024
- Moeda: EUR
- Custos indirectos: 3 %
- IVA: 23 %

## L Vãos

### LG Portas de garagem

#### LGA De aço

**LGA030** Ud Portão basculante para garagem, de aço galvanizado.
Portão basculante para garagem, preleva de compensação por contrapesos, formado por chapa dobrada de aço galvanizado, de textura acanalada, 400x230 cm, com acabamento pré-lacado de cor branca, com abertura manual.
Inclui: Colocação e fixação do aro. Instalação do portão de garagem. Montagem dos tirantes de fixação. Montagem do sistema de abertura. Montagem do sistema de accionamento. Inspecção e lubrificação dos mecanismos.
Critério de medição de projecto: Número de unidades previstas, segundo documentação gráfica de Projecto.
Critério de medição de obra: Medir-se-á o número de unidades realmente executadas segundo especificações de Projecto.

| Código | Un | Descrição | Rendimento | Preço | Importância |
|---|---|---|---|---|---|
| mt26pgb030ek | Ud | Portão basculante para garagem, preleva de compensação por contrapesos, formado por chapa dobrada de aço galvanizado, de textura acanalada, 400x230 cm, com acabamento pré-lacado de cor branca, jogo de ferragens, tirantes de fixação, fechadura e puxador de duas faces. Segundo EN 13241-1. (material) | 1 | 2364.6 | 2364.600 |
| mo020 | h | Oficial de 1ª construção. (mão de obra) | 0.828 | 22.68 | 18.779 |
| mo113 | h | Operário não qualificado construção. (mão de obra) | 0.828 | 21.45 | 17.761 |
| mo018 | h | Oficial de 1ª serralheiro. (mão de obra) | 1.932 | 22.98 | 44.397 |
| mo059 | h | Ajudante de serralheiro. (mão de obra) | 1.932 | 22.2 | 42.890 |
| % | % | Custos directos complementares | 2 % | 2488.427 | 49.769 |
|  |  | Custos directos |  |  | 2538.196 |

## Recursos

**mt26pgb030ek** Ud Portão basculante para garagem
Dados técnicos: Custo energético 37.391 MJ; Emissão de CO2 1.781 kg
Resíduos:
- embalagem: re170203 Plástico. (componente de resíduo); rendimento 0.246 kg; Código LER 17 02 03; Massa do elemento 1 kg; Volume 0.001667 m3
- embalagem: re170604 Materiais de isolamento não abrangidos em 17 06 01 e 17 06 03. (componente de resíduo); rendimento 0.256 kg; Código LER 17 06 04; Massa do elemento 1 kg; Volume 0.001667 m3
