# Portão enrolável para garagem, de alumínio

- Propriedade do ficheiro: CYPE Ingenieros S.A.
- Formato: FIEBDC-3/2016
- Programa: Generador de precios de la construcción. CYPE Ingenieros, S.A.
- Data: 01/06/2024
- Moeda: EUR
- Custos indirectos: 3 %
- IVA: 23 %

## L Vãos

### LG Portas de garagem

#### LGL De alumínio

**LGL040** Ud Portão enrolável para garagem, de alumínio.
Portão enrolável para garagem, formado por lâminas de chapa perfurada de alumínio extrudido, com metacrilato, 300x250 cm, com acabamento pré-lacado de cor branca, com abertura manual.
Inclui: Colocação e fixação dos perfis guia. Introdução do conjunto de lâminas nas guias. Colocação e fixação do eixo aos suportes. Fixação do conjunto de lâminas ao tambor. Montagem do sistema de abertura. Montagem do sistema de accionamento. Correcção de falhas e lubrificação de mecanismos e guias.
Critério de medição de projecto: Número de unidades previstas, segundo documentação gráfica de Projecto.
Critério de medição de obra: Medir-se-á o número de unidades realmente executadas segundo especificações de Projecto.

| Código | Un | Descrição | Rendimento | Preço | Importância |
|---|---|---|---|---|---|
| mt26pge010iv | Ud | Portão enrolável para garagem, formado por lâminas de chapa perfurada de alumínio extrudido, com metacrilato, 300x250 cm, com acabamento pré-lacado de cor branca, caixa recolhedora forrada, carretel, molas de torção, roldanas, guias, acessórios e fechadura central com chave de segurança. Segundo EN 13241-1. (material) | 1 | 2338.05 | 2338.050 |
| mo020 | h | Oficial de 1ª construção. (mão de obra) | 0.45 | 22.68 | 10.206 |
| mo113 | h | Operário não qualificado construção. (mão de obra) | 0.45 | 21.45 | 9.653 |
| mo018 | h | Oficial de 1ª serralheiro. (mão de obra) | 1.05 | 22.98 | 24.129 |
| mo059 | h | Ajudante de serralheiro. (mão de obra) | 1.05 | 22.2 | 23.310 |
| % | % | Custos directos complementares | 2 % | 2405.348 | 48.107 |
|  |  | Custos directos |  |  | 2453.455 |

## Recursos

**mt26pge010iv** Ud Portão enrolável para garagem
Dados técnicos: Custo energético 37.314 MJ; Emissão de CO2 1.777 kg
Resíduos:
- embalagem: re170203 Plástico. (componente de resíduo); rendimento 0.246 kg; Código LER 17 02 03; Massa do elemento 1 kg; Volume 0.001667 m3
- embalagem: re170604 Materiais de isolamento não abrangidos em 17 06 01 e 17 06 03. (componente de resíduo); rendimento 0.256 kg; Código LER 17 06 04; Massa do elemento 1 kg; Volume 0.001667 m3
