# Porta interior de batente, de aço galvanizado

- Propriedade do ficheiro: CYPE Ingenieros S.A.
- Formato: FIEBDC-3/2016
- Programa: Generador de precios de la construcción. CYPE Ingenieros, S.A.
- Data: 15/06/2024
- Moeda: EUR
- Custos indirectos: 3 %
- IVA: 23 %

## L Vãos

### LP Portas interiores

#### LPA De aço

**LPA010** Ud Porta interior de batente, de aço galvanizado.
Porta interior de batente de uma folha de 38 mm de espessura, 800x1945 mm de vão e altura de passagem, acabamento galvanizado formada por duas chapas de aço galvanizado de 0,5 mm de espessura com grelhas de ventilação cunhadas na parte superior e inferior, dobradas, ensambladas e montadas, com câmara intermédia preenchida com poliuretano, sobre aro de aço galvanizado de 1 mm de espessura, sem pré-aro. Inclusive ganchos de ancoragem para a fixação do aro ao paramento.
Critérios considerados na determinação do preço da unidade de obra: O preço não inclui o assentamento da caixilharia.
Inclui: Marcação de pontos de fixação e aprumo do aro. Fixação do aro ao paramento. Colocação da folha. Colocação de ferragens de fecho e acessórios. Ajuste final.
Critério de medição de projecto: Número de unidades previstas, segundo documentação gráfica de Projecto.
Critério de medição de obra: Medir-se-á o número de unidades realmente executadas segundo especificações de Projecto.

| Código | Un | Descrição | Rendimento | Preço | Importância |
|---|---|---|---|---|---|
| mt26ppa010ed | Ud | Porta interior de batente de uma folha de 38 mm de espessura, 800x1945 mm de vão e altura de passagem, acabamento galvanizado formada por duas chapas de aço galvanizado de 0,5 mm de espessura com grelhas de ventilação cunhadas na parte superior e inferior, de 200x250 mm cada uma, dobradas, ensambladas e montadas, com câmara intermédia preenchida com poliuretano, sobre aro de aço galvanizado de 1 mm de espessura com ganchos de ancoragem à obra, com dobradiças soldadas ao aro e rebitadas à folha, fechadura embutida de fecho de um ponto, cilindro de latão com chave, espelhos e manivelas de nylon cor preto. (material) | 1 | 88.62 | 88.620 |
| mo018 | h | Oficial de 1ª serralheiro. (mão de obra) | 0.2 | 22.98 | 4.596 |
| mo059 | h | Ajudante de serralheiro. (mão de obra) | 0.2 | 22.2 | 4.440 |
| % | % | Custos directos complementares | 2 % | 97.656 | 1.953 |
|  |  | Custos directos |  |  | 99.609 |

## Recursos

**mt26ppa010ed** Ud Porta interior de batente de uma folha de 38 mm de espessura
Dados técnicos: Custo energético 876.254 MJ; Emissão de CO2 67.015 kg
Resíduos:
- embalagem: re170203 Plástico. (componente de resíduo); rendimento 0.104 kg; Código LER 17 02 03; Massa do elemento 1 kg; Volume 0.001667 m3
- embalagem: re170604 Materiais de isolamento não abrangidos em 17 06 01 e 17 06 03. (componente de resíduo); rendimento 0.023 kg; Código LER 17 06 04; Massa do elemento 1 kg; Volume 0.001667 m3
