# Painel fixo para porta interior, de aço galvanizado

- Propriedade do ficheiro: CYPE Ingenieros S.A.
- Formato: FIEBDC-3/2016
- Programa: Generador de precios de la construcción. CYPE Ingenieros, S.A.
- Data: 15/06/2024
- Moeda: EUR
- Custos indirectos: 3 %
- IVA: 23 %

## L Vãos

### LP Portas interiores

#### LPA De aço

**LPA015** Ud Painel fixo para porta interior, de aço galvanizado.
Painel lateral fixo de duas folhas de 38 mm de espessura, 1100x1960 mm, acabamento galvanizado com tratamento anti-manchas formada por duas chapas de aço galvanizado de 0,5 mm de espessura, dobradas, ensambladas e montadas, com câmara intermédia preenchida com poliuretano, sobre aro de aço galvanizado de 1 mm de espessura com parafusos auto-roscantes para a fixação do aro ao pré-aro, com pré-aro. Inclusive parafusos auto-roscantes para a fixação do pré-aro ao paramento e parafusos auto-roscantes para a fixação do aro ao pré-aro.
Inclui: Fixação do pré-aro ao paramento. Marcação de pontos de fixação e aprumo do aro. Fixação do aro ao pré-aro. Colocação do painel fixo.
Critério de medição de projecto: Número de unidades previstas, segundo documentação gráfica de Projecto.
Critério de medição de obra: Medir-se-á o número de unidades realmente executadas segundo especificações de Projecto.

| Código | Un | Descrição | Rendimento | Preço | Importância |
|---|---|---|---|---|---|
| mt26fpa100d | Ud | Pré-aro de aço galvanizado, para painel lateral fixo de duas folhas, ensamblado através de esquadros e com parafusos auto-roscantes de 6,3x60 mm. (material) | 1 | 75 | 75.000 |
| mt26fpa013ea | Ud | Painel lateral fixo de duas folhas de 38 mm de espessura, largura total entre 600 e 1350 mm e altura total entre 1501 e 2000 mm, acabamento galvanizado com tratamento anti-manchas, formado por duas chapas de aço galvanizado de 0,5 mm de espessura, dobradas, ensambladas e montadas, com câmara intermédia preenchida com poliuretano, sobre aro de aço galvanizado de 1 mm de espessura com parafusos auto-roscantes para a fixação do aro ao pré-aro. (material) | 1 | 249.61 | 249.610 |
| mo020 | h | Oficial de 1ª construção. (mão de obra) | 0.4 | 22.68 | 9.072 |
| mo077 | h | Ajudante de construção. (mão de obra) | 0.4 | 22.13 | 8.852 |
| % | % | Custos directos complementares | 2 % | 342.534 | 6.851 |
|  |  | Custos directos |  |  | 349.385 |

## Recursos

**mt26fpa013ea** Ud Painel lateral fixo de duas folhas de 38 mm de espessura
Dados técnicos: Custo energético 1060.141 MJ; Emissão de CO2 75.166 kg
Resíduos:
- embalagem: re170203 Plástico. (componente de resíduo); rendimento 0.111 kg; Código LER 17 02 03; Massa do elemento 1 kg; Volume 0.001667 m3
- embalagem: re170604 Materiais de isolamento não abrangidos em 17 06 01 e 17 06 03. (componente de resíduo); rendimento 0.024 kg; Código LER 17 06 04; Massa do elemento 1 kg; Volume 0.001667 m3
